# GGS GK-Gillrath
Angebotsaufforderung (GAEB DA XML 3.3, DA83)
Projekt: GK49.00
Währung: EUR
Erstellt mit: GXML Toolbox V3.3 R20220330, ORCA AVA 26.0.8 26.00.08, 04.12.2025

## 01 Gemeinschaftsgrundschule Gillrath

### Titel 01 Allgemeines

#### Untertitel 01.01 Baustelleneinrichtung

**01.01.0001 Baustelleneinrichtung**
*** Pauschalposition
Baustelleneinrichtung und allgemeine Aufwendungen für die Bauarbeiten.
Unter dem Begriff Baustelleneinrichtung ist folgendes anzusehen:
Das Einrichten der gesamten Baustelle, wie Anfuhr, Abladen und Aufstellen der erforderlichen Einrichtungen, wie Baubuden, Bauwagen, Lagerschuppen, Abortanlagen, Geräte, Maschinen, Werkzeuge usw., die evtl. anfallenden Kosten für die Herstellung, Um- und Ausbau der Transportwege zur Baustelle und auf der Baustelle, soweit für den Baubetrieb erforderlich, die Unterhaltung und Instandsetzung aller Zu- und Abfahrtswege, die im Zuge der Bauausführung beansprucht werden.
Eingeschlossen sind die Kosten für die Herstellung und Unterhaltung der Bauanschlüsse an die Versorgungsleitungen, die Beschilderung, Absperrung/Umzäunung, Beleuchtung und Bewachung der Baustelle während der Bauzeit und etwaiger Unterbrechungen, das Pachten, Herrichten und Unterhalten von Flächen zur Lagerung von Baustoffen.
Die erforderliche Beschilderung hat entsprechend den Vorschriften der Straßenverkehrsordnung zu erfolgen.
Die Genehmigung der Beschilderung hat der AN bei der Straßenverkehrsbehörde zu beantragen. Wird von der Straßenverkehrsbehörde ein Verkehrszeichenplan nach RSA (Richtlinien für Sicherung von Straßenbaustellen) gefordert, so ist er vom AN zu fertigen.
Die Kosten der Verkehrsregelung und die Kosten für die Wasserhaltung des Oberflächenwassers sind ebenso einzurechnen. Die notwendige Aufrechterhaltung des Fußgängerverkehrs und evtl. des sonstigen Anliegerverkehrs, nach Anweisung entsprechender Behörden, wird nicht gesondert vergütet.
Menge: 1,000 psch

**01.01.0002 Baustelleneinrichtung vorhalten und unterhalten**
*** Pauschalposition
Vorhalten und Unterhalten der kompletten, wie vor beschriebenen Baustelleneinrichtung über die gesamte Bauzeit.

Als Baustelleneinrichtungsflächen stehen ausschließlich die Flächen des Baufeldes zur Verfügung.
Darüber hinaus notwendige Flächen sind eigentverantwortlich durch den AN anzumieten. Entsprechende Mehraufwendungen sind durch den AN einzukalkulieren.

Zur Vorhaltung gehören auch: alle Kosten für die Unterhaltung und Säuberung der Zufahrtstraßen (mindestens einmal pro Woche), der Umleitungsstrecken und Wege.
Menge: 1,000 psch

**01.01.0003 Baustelleneinrichtung räumen**
*** Pauschalposition
Räumen der kompletten Baustelleneinrichtung.
Einzurechnen sind die Kosten für den Abbau und Abtransport der gesamten Baustelleneinrichtung, die Beseitigung von jeglichem Abfall und Bauschutt sowie die Wiederherstellung der Lagerplätze und Zufahrten in den ursprünglichen Zustand.
Menge: 1,000 psch

**01.01.0004 Bauzaun zur Absicherung**
Bauzaun, 2 m hoch, inklusive Betonfüße und Verbindungsschellen zur Absicherung der Baustelle und Herstellung von Fußgängerkorridoren, usw., liefern, auf der Baustelleneinrichtungsfläche vorhalten (während der gesamten Bauzeit) und nach Fertigstellung der Baumaßnahme wieder abtransportieren.
Menge: 50,000 m

**01.01.0005 Bauzaun zur Absicherung aufstellen**
Bauzaun, 2 m hoch, zur Absicherung der Baustelle und Herstellung von Fußgängerkorridoren, usw., entsprechend der Baufelder und dem jeweiligen Baufortschritt in Betonfüße aufstellen und Zaunelemente mit Schellen aus Stahl verbinden. Bauzaun unterhalten und nach Fertigstellung des Bauabschnitts wieder abbauen.
Der Zwischentransport des Bauzauns von und zur Baustelleneinrichtungsfläche sowie von Baufeld zu Baufeld ist einzukalkulieren.
Menge: 100,000 m

**01.01.0006 Untersuchung zur Einstufung nach EBV**
Untersuchung einer Materialprobe nach den Vorgaben der EBV einschl. des gutachterlichen Berichtes, An- und Abfahrt, Entnahme, Entnahmeprotokoll, Transportbehälter, Versand und aller damit verbundenen Nebenleistungen.
Die Untersuchung hat durch ein neutrales, vom AG zu benennendes, amtlich anerkanntes Prüfinstitut zu erfolgen.
Menge: 3,000 St

**01.01.0007 Ergänzungsuntersuchung zur Deklaration nach DepV**
Ergänzungsuntersuchung zur Deklaration nach DepV einschl. des gutachterlichen Berichtes, An- und Abfahrt, Entnahme, Entnahmeprotokoll, Transportbehälter, Versand und aller damit verbundenen Nebenleistungen.
Die Untersuchung hat durch ein neutrales, vom AG zu benennendes, amtlich anerkanntes Prüfinstitut zu erfolgen.
Menge: 1,000 St

#### Untertitel 01.02 Stundenlohnarbeiten

*Hinweis: Verrechnungssatz für Arbeitskräfte:*
Verrechnungssatz für Arbeitskräfte:
Stundenlohnarbeiten durch Arbeitskräfte sind nur auf Anordnung der örtlichen Bauleitung auszuführen.
Angeboten wird für die jeweilige Arbeitskraft ein Verrechnungssatz, der sämtliche Aufwendungen enthält.
Insbesondere den tatsächlichen Lohn mit den Zuschlägen für Gemeinkosten, Sozialkassenbeiträgen, vermögenswirksame Leistungen und dgl. sowie Lohn- bzw. Gehaltsnebenkosten.
Sonntags- und Feiertagsarbeit sind jedoch nicht eingerechnet.
Der Verrechnungssatz ist unter Beachtung der preisrechtlichen Vorschriften ermittelt.
Er gilt unabhängig von der Anzahl der abgerechneten Stunden.

**01.02.0001 Facharbeiter**
Menge: 3,000 Std

**01.02.0002 Vorarbeiter**
Menge: 1,000 Std

*Hinweis: Verrechnungssatz für Baugeräte:*
Verrechnungssatz für Baugeräte:
Stundenlohnarbeiten für Baugeräte sind nur auf Anordnung der örtlichen Bauleitung auszuführen.
Angeboten wird für das jeweilige Gerät ein Verrechnungssatz, der sämtliche Aufwendungen für den Einsatz enthält.
Insbesondere Gerätevorhalte- und Betriebskosten, sowie sämtliche Zuschläge einschl. der Kosten für das Bedienungspersonal.
Abgerechnet wird nach den tatsächlich geleisteten Stunden.
Der Verrechnungssatz ist unter Beachtung der preisrechtlichen Vorschriften ermittelt.
Er gilt unabhängig von der Anzahl der abgerechneten Stunden.

**01.02.0003 Bagger 11 bis 20 to**
Menge: 1,000 Std

**01.02.0004 Frontlader 45 kW**
Menge: 1,000 Std

**01.02.0005 Kompressor mit Lufthammer**
Kompressor schallgedämpft mit Lufthammer
Menge: 1,000 Std

**01.02.0006 Pumpe Leistung min. 100 m³/h**
Pumpe zum Freihalten oder Trockenlegen der Baugrube bzw. des Leitungsgrabens betriebsbereit aufstellen, vorhalten, betreiben und nach Einsatz entfernen.

geodätische Förderhöhe max. 5,0 m
Erforderliche Pumpensümpfe, Zu- und Ableitungen sowie Umstellen werden nicht gesondert berechnet.

Schmutz- und Regenwasser,
Fördermenge: min. 100 m³/h.

Diese Pumpenstunden dienen nicht der grundsätzlichen Wasserhaltung.
Menge: 1,000 Std

*Hinweis: Verrechnungssatz für LKW:*
Verrechnungssatz für LKW:
Stundenlohnarbeiten durch LKW sind nur auf Anordnung der örtlichen Bauleitung auszuführen.
Angeboten wird für den jeweiligen LKW ein Verrechnungssatz, der sämtliche Aufwendungen für den Einsatz des LKW enthält.
Insbesondere Gerätevorhalte- und Betriebskosten, sowie sämtliche Zuschläge und Kosten für den Fahrer.
Abgerechnet wird nach den tatsächlich geleisteten Arbeitsstunden und nach der tatsächlichen Nutzlast des jeweiligen LKW (ohne Erhöhung der Nutzlaststufe für Sonderfahrzeuge).
Der Verrechnungssatz ist unter Beachtung der preisrechtlichen Vorschriften ermittelt.
Er gilt unabhängig von der Anzahl der abgerechneten Stunden.

**01.02.0007 LKW-Kipper mit Allradantrieb**
LKW-Kipper mit Allradantrieb bis ca. 12 t Nutzlast
Menge: 1,000 Std

**01.02.0008 Spül- und Saugwagen**
Spül- und Saugwagen mit ca. 8 m³ Inhalt
Menge: 1,000 Std

**01.02.0009 Kanalinspektionsgerät**
Kanalinspektionsgerät mit schwenkbarer HD-Kamera und Möglichkeit der Videoaufzeichnung
Menge: 1,000 Std

### Titel 02 Schule

#### Untertitel 02.01 Erdarbeiten

**02.01.0001 Fußgängerbrücke liefern und verwenden**
Hilfsbauwerke zur Aufrechterhaltung des Fußgängerverkehrs als z.B. Fußgängerbrücken (Rollstuhlgerecht) mit Befestigung von Zuwegungen einschließlich der erforderlichen Rampe herstellen, einschl. aller Schutzeinrichtungen liefern, für die Dauer der Baumaßnahme vorhalten und verwenden und nach Fertigstellung der Baumaßnahme abtransportieren.

Nutzbreite Fußgängerbrücke = 1,5 m
Breite des Grabens bis 1,5 m

Die Vergütung erfolgt für die maximal gleichzeitig auf der Baustelle im Einsatz befindlichen Fußgängerbrücken unabhängig davon an wie vielen Stellen eine Fußgängerbrücke eingesetzt wird und wie oft die Fußgängerbrücke an einer Stelle aufgrund von z.B. Leitungs- und Verfüllarbeiten aufgenommen und wiederverlegt wird.
Menge: 1,000 St

**02.01.0002 Provisorische Gehwege herstellen**
Provisorische Gehwege mit Schutzmatten aus Gummi, nutzbare Breite 1,5 m, zur Gewährleistung der Begehbarkeit für die Dauer der vertraglichen Ausführungsfrist auslegen und nach Beendigung der Baumaßnahme wieder entfernen.
Mehrmaliges Aufnehmen und Wiederverlegen der Schutzmatten im Zuge der Bautätigkeiten ist einzukalkulieren.

Einschließlich Materiallieferung und Materialentsorgung.
Menge: 30,000 m²

**02.01.0003 Boden lösen, laden und beseitigen**
Boden, Materialklasse bis einschließlich BM-0* gemäß EBV,
einschließlich der Oberflächenbefestigungen zur Herstellung des Planums mit der notwendigen Genauigkeit ausheben und laden und entsprechend dem Kreislaufwirtschaftsgesetz verwerten bzw. beseitigen. Der Nachweis der ordnungsgemäßen Verwertung bzw. Beseitigung ist der örtlichen Bauleitung vorzulegen. Die ZTVE StB ist als bindender Vertragsteil zu beachten.

Die Belassung einer Schutzschicht als Vorbeugung gegen Planumszerstörung durch schwere Geräte, Witterungseinflüsse u.a. sowie spätere Restauskofferung ist einzukalkulieren. Boden, der wieder eingebaut werden soll, ist besonders vor Durchfeuchtung zu schützen oder zu Lasten des AN zu ersetzen. Alle Bodenmassen, auch die der Folgepositionen wer- den nach Querprofilen ermittelt, die vom AG anzufordern sind. Der AN muss diese Profile prüfen und anerkennen oder auf seine Kosten ergänzen.
Das hergestellte Planum muss zur Abrechnung vom AN, in Anwesenheit der örtlichen Bauleitung, nivelliert werden.

Der für die Verfüllung der Arbeitsräume erforderliche Boden ist zwischenzulagern, zu schützen und wieder einzubauen.

Für das Aufnehmen der Straßenbefestigung (Asphalt, Beton, Pflaster, Platten, Borde, Rinnen, usw.) werden Zulagen berechnet.

Für die Entsorgung von belasteten Bodenmassen werden Zulagen berechnet.
Menge: 80,000 m³

**02.01.0004 Handaushub, Zulage**
Bodenaushub in Handschachtung, z. B. für Suchschachtungen, Probelöcher, Baugruben für Lichtschächte, Anschlussbereiche an den Bestand als Zulage zum maschinellen Bodenaushub und nur nach Anweisung der örtlichen Bauleitung.
Menge: 2,000 m³

**02.01.0005 Arbeiten entlang der Hauswände, Zulage**
Zulage zum Bodenaushub für das vorsichtige Arbeiten beim Aufnehmen der vorh. Beläge und beim Aushub des Bodens entlang der Hauswände.
Der Einsatz von entsprechendem Gerät und Handschachtung (bis 50 cm breit und 50 cm tief) ist hier einzukalkulieren.
Zusätzlich sind Erschwernisse durch Kellerfenster, Lichtschächte, Treppenanlagen, Geländer, über die Grundmauer hinausragende Schaufenster und Vordächer, Stützpfeiler, Regenfallrohre, Versorgereinrichtungen und durch an der Wand montierte Gegenstände einzukalkulieren.
Abgerechnet wird nach lfd. Meter Hauswand.
Menge: 25,000 m

**02.01.0006 Arbeiten entlang der Einfriedungen, Zulage**
Zulage zum Bodenaushub für das vorsichtige Arbeiten beim Aufnehmen der vorh. Beläge und beim Aushub des Bodens entlang von Mauern und, Zäunen.
Der Einsatz von entsprechendem Gerät und Handschachtung (bis 50 cm breit und 50 cm tief) ist hier einzukalkulieren.
Abgerechnet wird nach lfd. Meter Einfriedung.
Menge: 20,000 m

*Hinweis: Hinweis Bodenentsorgung*
Das separate Ausschachten, Aufnehmen, Laden und Entsorgen der vorhandenen Böden mit den jeweiligen Zuordnungswerten ist in die Einheitspreise zur Bodenentsorgung einzukalkulieren.

**02.01.0007 Bodenentsorgung EBV BM-F1, Zulage**
Zulage zum Bodenaushub für die Separierung und Entsorgung von Bodenmassen bis einschließlich der Materialklasse BM-F1 gemäß ErsatzbaustoffV nach Angaben des Baugrundgutachters auf einer geeigneten Deponie.

In diesem Preis sind Deponiegebühren, evtl. anfallende Mehrkosten für eine längere Transportstrecke sowie alle weiteren zusätzlichen Kosten gegenüber der Entsorgung von Bodenmassen bis einschließlich der Materialklasse BM-0* einzukalkulieren.

Für die Abrechnung müssen Wiegescheine vorgelegt werden.
Menge: 10,000 t

**02.01.0008 Bodenentsorgung EBV BM-F2, Zulage**
Zulage zum Bodenaushub für die Separierung und Entsorgung von Bodenmassen der Materialklasse BM-F2 gemäß ErsatzbaustoffV nach Angaben des Baugrundgutachters auf einer geeigneten Deponie.

In diesem Preis sind Deponiegebühren, evtl. anfallende Mehrkosten für eine längere Transportstrecke sowie alle weiteren zusätzlichen Kosten gegenüber der Entsorgung von Bodenmassen bis einschließlich der Materialklasse BM-0* einzukalkulieren.

Für die Abrechnung müssen Wiegescheine vorgelegt werden.
Menge: 6,000 t

**02.01.0009 Bodenentsorgung EBV BM-F3, Zulage**
Zulage zum Bodenaushub für die Separierung und Entsorgung von Bodenmassen der Materialklasse BM-F3 gemäß ErsatzbaustoffV nach Angaben des Baugrundgutachters auf einer geeigneten Deponie.

In diesem Preis sind Deponiegebühren, evtl. anfallende Mehrkosten für eine längere Transportstrecke sowie alle weiteren zusätzlichen Kosten gegenüber der Entsorgung von Bodenmassen bis einschließlich der Materialklasse BM-0* einzukalkulieren.

Für die Abrechnung müssen Wiegescheine vorgelegt werden.
Menge: 3,000 t

**02.01.0010 Mauerwerk/Beton unter Flur abbrechen, Zulage**
Mauerwerk oder Beton, im Zuge des Bodenaushubs im Erdreich angetroffen, abbrechen, aufnehmen und abfahren.
Abbruch unter Flur.
Die Abrechnung erfolgt über gemeinsam von AG und AN angefertigte Aufmaße.
Das Abbruchmaterial ist entsprechend dem Kreislaufwirtschaftsgesetz zu verwerten bzw. zu beseitigen.
Als Zulage zum Aushub des Bodens.
Menge: 0,500 m³

**02.01.0011 Sichern von Versorgungsleitung (Kabel)**
Versorgungsleitungen, die i.Z. der Bauarbeiten freigelegt werden, nach Angabe und den Vorschriften der Unterhaltungsträger sichern und vor Beschädigungen schützen, einschl. der Kosten für die Erschwernisse, die bei den Bauarbeiten durch das Vorhandensein dieser Leitungen entstehen.

Leitung bzw. Kabel vorsichtig freischachten, Leitung bzw. Kabel sichern (z.B. aussteifen, abhängen, usw.).
Erdarbeiten bis 0,25 m³/m sind eingerechnet (Handschachtung). Der Einheitspreis gilt unabhängig von der Anzahl der abgerechneten Meter.

Liegen mehrere Leitungen eines Unterhaltungsträgers in einem Korridor von weniger als 50 cm Abstand, so wird die Länge nur einer Leitung abgerechnet.

Einschließlich Materiallieferung

Leitungsart = Kabel
Menge: 10,000 m

**02.01.0012 Betonbordstein aufnehmen und abfahren, Zulage**
Vorhandenen Bordstein bis 10 cm Breite und 30 cm Höhe aus Beton einschließlich Betonfundament und Betonrückenstütze ausbauen, aufnehmen und abfahren.
Das Abbruchmaterial ist entsprechend dem Kreislaufwirtschaftsgesetz zu verwerten bzw. zu beseitigen.
Als Zulage zum Bodenaushub.
Menge: 20,000 m

**02.01.0013 Pflasterbelag/Plattenbelag aufnehmen und abfahren, Zulage**
Vorhandenen Pflasterbelag und Plattenbelag aller Formate bis 10 cm Dicke aus Beton einschließlich Bettung und Fugenfüllung aufnehmen und abfahren.
Das Abbruchmaterial ist entsprechend dem Kreislaufwirtschaftsgesetz zu verwerten bzw. zu beseitigen.
Als Zulage zum Bodenaushub.
Menge: 150,000 m²

**02.01.0014 Betonsteinpflasterrinnen aufnehmen und abfahren**
Vorhandene Betonsteinpflasterrinnen, 16 bis 50 cm breit, einschließlich Fundamentbeton und Fugenfüllung ausbauen, aufnehmen und abfahren.
Das Abbruchmaterial ist entsprechend dem Kreislaufwirtschaftsgesetz zu verwerten bzw. zu beseitigen.
Als Zulage zum Bodenaushub.
Menge: 20,000 m²

**02.01.0015 Vegetationsdecke abschälen und entsorgen, Zulage**
Vegetationsdecke, Dicke bis 10 cm, mit Gräsern und Kräutern, abschälen, laden, in Eigentum des AN übernehmen und entsorgen.
Als Zulage zum Bodenaushub.
Menge: 80,000 m²

**02.01.0016 Grundmauerschutzbahn liefern und einbauen**
Grundmauerschutzbahn liefern und als Anfüllschutz für erdberührte Bauteile zwischen neuem Oberbau und bestehenden Hauswänden und Einfriedungen einbauen, einschließlich aller erforderlichen Nebenarbeiten. Die Verlegehinweise des Bahnenherstellers sind zu beachten.

Werkstoff: verrottungssichere Noppenbahn
Material: Polyethylen hoher Dichte (HDPE), Farbe braun
Noppenhöhe: ca. 8 mm
Luftvolumen zwischen den Noppen: ca. 5,3 l/m²
Kontaktfläche Noppen/Untergrund: ca. 1450 cm²/m²
Druckfestigkeit: ca. 250 kN/m²

Einschließlich Lieferung und Einbau von evtl. benötigtem Befestigungsmaterial.
Menge: 10,000 m²

#### Untertitel 02.02 Entwässerung

**02.02.0001 Boden für Kanalgraben ausheben und beseitigen**
Boden für Kanalgraben zur Verlegung der neuen Rohrleitungen sowie zur Aufnahme der vorh. Rohrleitungen ausheben und beseitigen.

Boden, Materialklasse bis einschließlich BM-0* gemäß EBV,
ausheben und laden und entsprechend dem Kreislaufwirtschaftsgesetz verwerten bzw. beseitigen.

Grabenbreite gemäß DIN EN 1610,
für den Verbau sind an jeder Seite 15 cm anzusetzen.

Baugrubentiefe von OK Straße bis Baugrubensohle:
bis 2,00 m

Der Kanalgraben wird gerechnet ab Unterkante Straßenoberbau (siehe Regelquerschnitte).
Menge: 10,000 m³

**02.02.0002 Handschachtung, Zulage**
Bodenaushub des Kanalgrabens in Handschachtung als Zulage zum maschinellen Bodenaushub und nur nach Anweisung der örtlichen Bauleitung.
Menge: 2,000 m³

**02.02.0003 Baugrubenverbau bis 2,00 m Tiefe**
Baugrubenwände mit senkrechtem Verbau, waagerechtem Verbau oder Grabenverbaugerät nach DIN EN 13331-1 / DIN 4124 von Geländeoberkante bis Baugrubensohle bis in 2,00 m Tiefe verkleiden, den Verbau einschl. der erforderlichen Aussteifungen vorhalten und später wieder beseitigen.
Die Wahl des Grabenverbaugerätes und das Einstell- oder Absenkverfahren sind auf die örtlichen Gegebenheiten abzustimmen.
Die Abrechnung des Verbaus erfolgt von der Baugrubensohle bis 10 cm über GOK.
Menge: 10,000 m²

**02.02.0004 Kreuzende Versorgungsleitungen im Kanalgraben**
Vorh. Versorgungsleitungen aller Art im Zuge der Kanalisationsarbeiten quer unterfahren und nach Angabe und Vorschrift des zuständigen Versorgungsbetriebes mit geeigneten und ausreichenden Maßnahmen sichern.
Sicherungen sind während des Verfüllens auszubauen.
In diese Pos. sind alle erforderlichen Erd-, Verbau-, Verdichtungs-, und sonstigen Arbeiten unterhalb der Leitungen zusätzlich zum durchlaufenden Kanalgraben einzurechnen.
Sämtliche Erschwernisse, die sich durch Handschachtung ergeben, sind einzurechnen.
Darüber hinaus erfolgt keine Vergütung für die Unterfahrung.
Die unterfahrenen Leitungen sind genau einzumessen und mit entsprechenden Fotos und Aufmaß zu dokumentieren, andernfalls erfolgt keine Vergütung.
Getrennte Abrechnung verschiedener Leitungen im Graben erfolgt nur, wenn diese in größerem Abstand als 50 cm zueinander liegen.
Leitungen mit geeignetem Material entsprechend den Richtlinien der Versorgungsträger überdecken.
Einschl. aller erforderlichen Materiallieferungen.
Menge: 3,000 St

**02.02.0005 Kies-Sand-Gemisch liefern und einbauen**
Kies-Sand-Gemisch mit verdichtungsfähiger Kornabstufung, Größtkorn 22 mm, für die Seitenverfüllung und die Abdeckung im Bereich der Leitungszone nach DIN EN 1610 liefern und lagenweise einbauen und verdichten.

Hinweis:
Vor dem Einbau sind die Eignungsprüfungen des einzubauenden Materials zu übergeben.
Menge: 5,000 m³

**02.02.0006 Füllboden liefern und einbauen**
Nichtbindigen Füllboden, Baustoffgemisch RCL I güteüberwacht, mit verdichtungsfähiger Kornabstufung, Größtkorn 32 mm, für Kanalgrabenverfüllung oberhalb der Leitungszone nach DIN EN 1610 liefern und lagenweise einbauen und verdichten.

Hinweis:
Vor dem Einbau sind die Eignungsprüfungen des einzubauenden Materials zu übergeben.
Menge: 5,000 m³

**02.02.0007 Rohrleitung bis DN 160 schneiden**
Vorhandene Rohrleitung bis DN 160 aus Steinzeug oder Kunststoff zur Anpassung an die neue Rohrleitung fachgerecht sauber schneiden.
Menge: 3,000 St

**02.02.0008 Rohrleitung bis DN 160 aufnehmen und abfahren, Zulage**
Vorhandene Rohrleitung bis DN 160 aus Steinzeug, Beton oder Kunststoff inkl. evtl. Rohrbettung aus Beton aufnehmen, laden, abfahren und entsorgen.
Evtl. benötigte Schnitte durch Rohre und Betonbettung zur "Portionierung" sind einzukalkulieren.
Das Abbruchmaterial ist entsprechend dem Kreislaufwirtschaftsgesetz zu verwerten bzw. zu beseitigen.
Als Zulage zum Bodenaushub.
Menge: 5,000 m

**02.02.0009 Sattelstück mit Kugelgelenk DN/OD 160/90° an DN/OD 315**
Sattelstück zum seitlichen Anschluss von glattwandigen Kanalrohren DN/OD 160 an glattwandige Hauptrohre aus Polypropylen, PE, PVC und GfK.
Sattelstück komplett aus Polypropylen mit integriertem Kugelgelenk, Rohrleitung im Kugelgelenk allseitig zwischen 0 und 7,5° (gesamt 15°) stufenlos abwinkelbar.
Außen auf Hauptrohr aufliegende Anschlussdichtung aus EPDM mit zusätzlicher Quelldichtung aus thermoplastischem Elastomer. Sattelstück mit dauerhafter Signierung (Material/Durchmesser) vom Hauptrohr aus lesbar.

Hauptrohrdurchmesser: DN/OD 315
Hauptrohrwanddicke: 6,0 mm bis 23,0 mmm

Im Einheitspreis ist der fachgerechte Anschluss mittels Lochsäge (Bohrung: 162 mm +1/-1 mm) am Hauptkanal einzurechnen.
Ein Einbau-/Bohrlochprotokoll ist zu erstellen.

Sattelstück einschließlich aller Materialien frei Baustelle liefern und nach Einbauanleitung des Herstellers einbauen.
Menge: 1,000 St

*Hinweis: Vorbemerkungen zu Rohrleitungen in PP*
Bei der Kalkulation und Verarbeitung der Rohrleitungen aus PP sind folgende Einzelheiten zu berücksichtigen:

Die Rohre sind in Längen nach Wahl des AN anzuliefern, auf ebener Oberfläche sachkundig zu lagern, gegen Verrutschen zu sichern und vor Sonneneinstrahlung mit einer weißen Plane oder Bauvlies zu schützen, damit keine Vorverformungen der Rohre entstehen.
Die Rohrstapel sind während der gesamten Bauzeit zu sichern und vorzuhalten.

Die Rohre sind schrittweise, entsprechend der Einbaurichtung, festzulegen. Der Sand in den Zwickelbereichen ist sorgfältig, gegebenenfalls von Hand, zu verdichten.
Die Rohre sind vom Anschlusspunkt an der Sammelrohrleitung bis zum Straßenablauf/Rohranschlusspunkt inkl. der Pass- und Zuschnitte fachgerecht in gleichmäßigem Gefälle geradlinig in Teillängen auf eine Sandbettung wasserdicht zu verlegen und wegen der Längenänderungen infolge möglicher Sonneneinstrahlung sofort abzudecken.
Formstücke, außer Muffen, werden übermessen und als Zulage zu den Rohrpositionen abgerechnet.

In den Einheitspreis zur Rohrverlegung einzurechnen sind:
-  Lieferung und Einbau der Muffen
-  Herstellen und Einbauen der Passstücke
-  Lieferung aller Materialien zur Verlegung der Rohrleitung

Die Abrechnung erfolgt durch das Aufmaß vom Anfangspunkt bis zum Endpunkt der Leitung.
Zum Nachweis ist jeder Anschluss im offenen Graben unter Angabe der Lage zu fotografieren. Das (die) Foto(s) sind den Abrechnungsunterlagen beizufügen.

**02.02.0010 Rohrleitung DN/OD 110 PP liefern und verlegen**
Hochlast-Vollwand-Kanalrohr DN/OD 110 PP liefern und verlegen, einschl. Lieferung und Herstellung der Bettung. Rohre nach DIN EN 1852 mit Doppelsteckmuffe/Überschiebmuffe und formschlüssig fixierten Dichtungen aus EPDM nach DIN EN 681-1, Dichtheit mind. von -0,5 bis +5,0 bar bei Verformung und Abwinklung nach EN 1277 nachgewiesen.

Geeignet für die Verlegung in Wasserschutzzone II und III gemäß DWA-A 142. Ringsteifigkeit mind. 16 kN/m², hochabriebfest, ohne Zusatz von Füllstoffen. Rohrleitung innen mit Hersteller-, Durchmesser- und Werkstoffangabe signiert.

Farbe: Blau, durchgehend eingefärbt, mit IR- reflektierenden Farbpigmenten.

Fremdwasserdichtheit bis 8 m Wassersäule von externem Prüfinstitut nachgewiesen.

Nachgewiesene dynamische Belastungsfähigkeit für die Berechnung bei nicht vorwiegend ruhenden Belastungen nach ATV-DVWK-A 127, Absatz 9.7.4

Wurzelfestigkeit nach DIN 4060 nachgewiesen. Das mittlere Spaltmaß zwischen Muffeneingang und Rohr darf zur Sicherstellung der Wurzelfestigkeit maximal 1,5 % des Nenndurchmessers betragen.

Untere Bettungsschicht nach DIN EN 1610 Typ 1, 100 mm + 1/10 DN, Auflagerwinkel 90 Grad, Abdeckung 300 mm, Verfüllmaterial für Bettungsschichten, Seitenverfüllung und Abdeckung nach DIN EN 1610 oder gemäß Herstellerangabe.
Proctordichte: min. 95 %.

Lieferung und Einbau des Materials für die Seitenverfüllung und die Abdeckung wird gesondert vergütet.

Einschließlich Rohrstatik und Prüfstatik.
Zu berücksichtigen sind:
ATV-DVWK-A 127,
Lastfälle max und min SLW 60,
Bodenarten Überschüttung,
Bodenarten Rohrgräben,
Bodenarten anstehender Boden,
Bettungsbedingung,
Grundwasser,
Grabenart,
Einbettungsbedingung,
Überschüttungsbedingung
Menge: 5,000 m

**02.02.0011 Rohrleitung DN/OD 160 PP liefern und verlegen**
Hochlast-Vollwand-Kanalrohr DN/OD 160 PP liefern und verlegen, einschl. Lieferung und Herstellung der Bettung. Rohre nach DIN EN 1852 mit Doppelsteckmuffe/Überschiebmuffe und formschlüssig fixierten Dichtungen aus EPDM nach DIN EN 681-1, Dichtheit mind. von -0,5 bis +5,0 bar bei Verformung und Abwinklung nach EN 1277 nachgewiesen.

Geeignet für die Verlegung in Wasserschutzzone II und III gemäß DWA-A 142. Ringsteifigkeit mind. 16 kN/m², hochabriebfest, ohne Zusatz von Füllstoffen. Rohrleitung innen mit Hersteller-, Durchmesser- und Werkstoffangabe signiert.

Farbe: Blau, durchgehend eingefärbt, mit IR- reflektierenden Farbpigmenten.

Fremdwasserdichtheit bis 8 m Wassersäule von externem Prüfinstitut nachgewiesen.

Nachgewiesene dynamische Belastungsfähigkeit für die Berechnung bei nicht vorwiegend ruhenden Belastungen nach ATV-DVWK-A 127, Absatz 9.7.4

Wurzelfestigkeit nach DIN 4060 nachgewiesen. Das mittlere Spaltmaß zwischen Muffeneingang und Rohr darf zur Sicherstellung der Wurzelfestigkeit maximal 1,5 % des Nenndurchmessers betragen.

Untere Bettungsschicht nach DIN EN 1610 Typ 1, 100 mm + 1/10 DN, Auflagerwinkel 90 Grad, Abdeckung 300 mm, Verfüllmaterial für Bettungsschichten, Seitenverfüllung und Abdeckung nach DIN EN 1610 oder gemäß Herstellerangabe.
Proctordichte: min. 95 %.

Lieferung und Einbau des Materials für die Seitenverfüllung und die Abdeckung wird gesondert vergütet.

Einschließlich Rohrstatik und Prüfstatik.
Zu berücksichtigen sind:
ATV-DVWK-A 127,
Lastfälle max und min SLW 60,
Bodenarten Überschüttung,
Bodenarten Rohrgräben,
Bodenarten anstehender Boden,
Bettungsbedingung,
Grundwasser,
Grabenart,
Einbettungsbedingung,
Überschüttungsbedingung
Menge: 5,000 m

**02.02.0012 Bogen DN 110 PP, Zulage**
Zulage zur Rohrleitung DN/OD 110 PP für das Liefern und Verlegen von Bögen. Materialgüte, Materialeigenschaften, Dichtsystem und Farbe wie Rohrleitung. Nachgewiesene Ringsteifigkeit mindestens 16 kN/m².

Abwinklung 15, 30, 45 Grad
Menge: 2,000 St

**02.02.0013 Bogen DN 160 PP, Zulage**
Zulage zur Rohrleitung DN/OD 160 PP für das Liefern und Verlegen von Bögen. Materialgüte, Materialeigenschaften, Dichtsystem und Farbe wie Rohrleitung. Nachgewiesene Ringsteifigkeit mindestens 16 kN/m².

Abwinklung 15, 30, 45 Grad
Menge: 6,000 St

**02.02.0014 Abzweig DN 160/160, 45° PP, Zulage**
Zulage zur Rohrleitung DN/OD 160 PP für das Liefern und Verlegen von Abzweigen. Materialgüte, Materialeigenschaften, Dichtsystem und Farbe wie Rohrleitung. Nachgewiesene Ringsteifigkeit mindestens 16 kN/m².

Abzweig DN/OD 160/160, 45 Grad
Menge: 1,000 St

**02.02.0015 Übergangsstück (KGUSM) DN 160 PP auf DN 150 Stz, Zulage**
Zulage zur Rohrleitung DN/OD 160 PP für das Liefern und Verlegen von Übergangsstücken gemäß DIN EN 1852-1. Übergangsstück zur Verbindung eines Kunststoffrohrspitzendes DN/OD 160 auf eine Steinzeugrohrmuffe DN 150.

KGUSM Übergang DN160/150
Menge: 1,000 St

**02.02.0016 Rohrkupplung 150 liefern und einbauen**
Zulage zur Zulage zur Rohrleitung DN/OD 160 PP für das Liefern und Einbauen von variablen Rohrkupplungen zur Herstellung einer Rohrverbindung zwischen zwei spitz gestoßenen Rohrenden.

Rohrkupplung 150, Spannbereich 160 bis 192 mm, mit DIBt-Zulassung Nr.: Z-42.5-450, zur variablen, stufenlosen Verbindung von Abwasserrohren der gleichen Nennweite mit Außendurchmesser von 160 bis 192 mm, aus unterschiedlichen bzw. gleichen Werkstoffen mit vollwandiger, geschäumter, gerippter, gekammerter oder gewellter Wandung in beliebiger Kombination, bestehend aus: Rohrkupplung 150 mit Dichtungskörper nach DIN EN 681-1, mit mehrfachem Doppeldichtprofil und mittig umklappbarem Rohranschlag, Fixier- und Zentrierkorb, Farbe: rot, aus bruchstabilem, hochschlagfesten Polyamid mit beidseitig integriertem Bandführungskanal sowie zwei Spannbändern aus nicht rostenden Stahl mit jeweiliger Gegenbandeinlage und Click-System, Funktionsprüfung nach DIN 4060 und DIN EN 295-4, nachgewiesene Dichtigkeit bis 2,5 bar Prüfdruck als Wasserinnendruck, liefern und nach Einbauanleitung des Herstellers verlegen.
Menge: 1,000 St

**02.02.0017 Straßenablauf aufnehmen und abfahren**
Vorhandenen Straßenablauf aus Beton- oder Kunststofffertigteilen einschl. Aufsatz (300x500, 500x500, 500x800), Schlammeimer und Fundamentbeton ausbauen, aufnehmen und abfahren.
Baugrube mit Füllboden verfüllen.
Das Abbruchmaterial ist entsprechend dem Kreislaufwirtschaftsgesetz zu verwerten bzw. zu beseitigen.
Die erforderlichen Erdarbeiten sind einzurechnen.
Menge: 3,000 St

**02.02.0018 Kastenrinne aufnehmen und abfahren**
Vorhandene Kastenrinne, NW bis 150 mm, aus Beton- oder Kunststofffertigteilen einschl. Abdeckungen, Einlaufkasten und Fundamentbeton ausbauen, aufnehmen und abfahren.
Das Abbruchmaterial ist entsprechend dem Kreislaufwirtschaftsgesetz zu verwerten bzw. zu beseitigen.
Die erforderlichen Erdarbeiten sind einzurechnen.
Menge: 3,000 m

*Hinweis: Vorbemerkungen zu Straßenabläufen:*
Straßenablaufkörper höhen- und fluchtgerecht einbauen.
In den Einheitspreis einrechnen:
-  Lieferung aller Materialien
-  Ausführung der Erdarbeiten
-  Lagenweises Verfüllen und Verdichten des Arbeitsraumes mit
  Kies (Arbeitsraum der nicht ordnungsgemäß verfüllt werden
  kann, mit Beton verfüllen)
-  Erschwernisse beim Auftreten von Versorgungsleitungen
  (Handschachtung, Sichern der Leitungen u.ä.)
-  Abfuhr des überschüssigen Bodens zur Kippe
-  Falls erforderlich:
  Aufsätze provisorisch einbauen und dem Baufortschritt
  entsprechend auf Höhe setzen.

Die Abrechnung erfolgt nach Stück.

Einzurechnen ist weiterhin die Angleichung an Nachbarflächen aus Pflaster oder Borde mittels Mörtelfuge oder anschneiden der Auflagerahmen.

Weiterhin gilt, dass entsprechende Bauzeitentwässerungen und deren Verschluss nach Einbau der Deckschichten einzusetzen sind.

**02.02.0019 Straßenablauf ohne Aufsatz (300/500)**
ACO Straßenablauf Combipoint PP,
Straßenablauf analog DIN 4052 aus Kunststofffertigteilen lastentkoppelt, teleskopier- und drehbar, mit horizontalen und vertikalen Versteifungs- und Verankerungsrippen, durch integrierte verschiebesichere EPDM-Lippendichtung wasserdicht bis 0,5 bar analog DIN 4030. Oberteile kompatibel zu Aufsatz Combipoint PP mit umlaufender Tropfkante aus Gusseisen sowie EPS-Combischalungshilfe für die Ausbildung des Betonauflagers des Aufsatzes und Einlegen in Aufsatzrahmen gegen Schmutzeintrag in der Bauphase.

bestehend aus:
Combipoint PP Boden 1a, rund, drehbar, mit Stutzen DN/OD 160, Abwinklung 15°, Gewicht: 2,6 kg, Bauhöhe: 35 cm, Werkstoff Polypropylen,
Artikelnummer: 89010
und
Combipoint PP Zwischen-/Oberteil 5b/6a, zulässige Abwinklung zum Unterteil bis 10%, Gewicht: 2,6 kg, Bauhöhe: 35 cm, Einsteckmaß 270 +/-30 mm, Werkstoff Polypropylen,
Artikelnummer: 89013
und
Combipoint PP Konus 11, zulässige Abwinklung zum Unterteil bis 10%, Gewicht: 2,6 kg, Bauhöhe: 35 cm, Einsteckmaß 270 +/-30 mm, Werkstoff Polypropylen,
Artikelnummer: 89012

Liefern und einschl. der Erdarbeiten und aller Materialien entsprechend der Einbau- und Bedienungsanleitung des Herstellers einbauen.

Hersteller:
ACO Tiefbau Vertrieb GmbH
Am Ahlmannkai
24782 Büdelsdorf

oder gleicher Art

'....................................................................................................'
Produkt/Hersteller vom Bieter bei Angebotsabgabe einzutragen

Falls ein abweichendes Produkt angeboten wird, sind die Unterlagen einschl. aller zur Bewertung der Gleichwertigkeit erforderlichen Nachweise dem Angebot beizufügen.
Menge: 2,000 St

**02.02.0020 Straßenablaufaufsatz, Pultform (300/500)**
ACO Aufsatz Multitop 300 Pultform,
Klasse D 400 entsprechend DIN EN 124,
gemäß den Anforderungen der Gütesicherung nach RAL-GZ 692,
Pultform, Bauhöhe 100 mm,
Rahmenaußenmaße 300 x 524,
mit multifunktionalem Doppelscharnier,
Rahmen aus Gusseisen, hochziehbar, umlaufend geschlossen,
mit vorgeformten, bei Bedarf ausschlagbaren Bauzeitentwässerungen,
mit PEWEPREN-Einlagen,
mit Eimerauflage für Eimer nach DIN 4052,
Rost aus Gusseisen mit vier schraublosen und verkehrssicheren Arretierungen aus hochverschleißfestem Kunststoff,
Rost nach Lösen der Arretierungen herausnehmbar,
zweiseitig ca. 110 Grad aufklappbar,
Rost nach dem Aufklappen nicht herausnehmbar,
Schlitzweite 24 mm
Schlitzlängen kleiner 170 mm
Einlaufquerschnitt ca. 667 cm²
Gewicht ca. 38 kg
Artikel-Nr. 89405

Liefern und einschl. der Erdarbeiten und aller Materialien entsprechend der Einbau- und Bedienungsanleitung des Herstellers einbauen.

Schlammeimer Stahl verzinkt nach DIN 4052 Teil 4, Form C3, Langform, für Straßenablauf 300x500 liefern und einsetzen.

Hersteller:
ACO Tiefbau Vertrieb GmbH
Am Ahlmannkai
24782 Büdelsdorf

oder gleicher Art

'....................................................................................................'
Produkt/Hersteller vom Bieter bei Angebotsabgabe einzutragen

Falls ein abweichendes Produkt angeboten wird, sind die Unterlagen einschl. aller zur Bewertung der Gleichwertigkeit erforderlichen Nachweise dem Angebot beizufügen.
Menge: 2,000 St

**02.02.0021 Entwässerungsrinne NW 100 liefern und verlegen**
Entwässerungsrinne für Oberflächenwasser DIN EN 1433 und DIN 19580, Klasse C 250, zur Entwässerung von Pflasterwegen, Nennweite 100 mm, aus GFK, Entwässerungsrinne DIN 19580, ohne Gefälle, mit Abdeckung aus verzinktem Stahl, als Maschenrost 30/10, mit Kantenschutz aus verzinktem Stahl, mit Arretierung, einschl. Fundament aus Normalbeton C 25/30 DIN EN 206, DIN 1045-2 liefern und nach Einbauanleitung des Herstellers versetzen.

Produkt:
MEARIN EXPERT 100 Entwässerungsrinne
MEA 100 CLIPFIX, C 250, Maschenrost 30/10

Hersteller:
MEA Group GmbH
Sudetenstraße 1
86551 Aichach

oder gleicher Art

'....................................................................................................'
Produkt/Hersteller vom Bieter bei Angebotsabgabe einzutragen

Falls ein abweichendes Produkt angeboten wird, sind die Unterlagen einschl. aller zur Bewertung der Gleichwertigkeit erforderlichen Nachweise dem Angebot beizufügen.
Menge: 3,500 m

**02.02.0022 Entwässerungsrinne NW 100, Einlaufkasten, Zulage**
Einlaufkasten aus GFK, für Rohranschluss DN 110, ohne Abdeckung, mit Schlammeimer, einschl. Fundament aus Normalbeton C 25/30 DIN EN 206, DIN 1045-2 liefern und nach Einbauanleitung des Herstellers versetzen.
Als Zulage zur durchgemessenen Kastenrinne.

Produkt:
MEARIN EXPERT 100.EK Einlaufkasten

Hersteller:
MEA Group GmbH
Sudetenstraße 1
86551 Aichach

oder gleicher Art

'....................................................................................................'
Produkt/Hersteller vom Bieter bei Angebotsabgabe einzutragen

Falls ein abweichendes Produkt angeboten wird, sind die Unterlagen einschl. aller zur Bewertung der Gleichwertigkeit erforderlichen Nachweise dem Angebot beizufügen.
Menge: 1,000 St

**02.02.0023 Entwässerungsrinne NW 100, Stirnplatte**
Stirnplatte, geschlossen, für Rinnenanfang/-ende, liefern und einbauen.

Produkt:
MEARIN EXPERT 100.SE Stirnplatte geschlossen

Hersteller:
MEA Group GmbH
Sudetenstraße 1
86551 Aichach

oder gleicher Art

'....................................................................................................'
Produkt/Hersteller vom Bieter bei Angebotsabgabe einzutragen

Falls ein abweichendes Produkt angeboten wird, sind die Unterlagen einschl. aller zur Bewertung der Gleichwertigkeit erforderlichen Nachweise dem Angebot beizufügen.
Menge: 2,000 St

**02.02.0024 Fotodokumentation Entwässerungsanlage**
Fotodokumentation für jeden Straßen- / Punktablauf und jeden Sink- / Ablaufkasten in der noch offenen Baugrube erstellen.
Die Dokumentationen müssen den einzelnen Straßen- / Punktabläufen bzw. Sink- / Ablaufkästen eindeutig zuzuordnen sein und sind dem AG digital und auf Papier zu übergeben.
Ist die Dokumentation nicht zuzuordnen erfolgt keine Vergütung.
Menge: 3,000 St

#### Untertitel 02.03 Oberbau Wege und Plätze

**02.03.0001 Planum nachverdichten**
Vorh. Planum im Bereich der geplanten befestigten Oberflächen mittels Vibrationsverdichtungsgerät nachverdichten.
Menge: 150,000 m²

**02.03.0002 Lastplattendruckversuche durchführen**
Statische Lastplattendruckversuche als Kontrollprüfung zur Ermittlung der Lagerungsdichte des eingebauten Bodens durchführen.
Einschließlich Gestellung des Gegengewichts.
Die Messungen sind schriftlich zu dokumentieren und dem AG digital und auf Papier zu übergeben.
Der Versuch erfolgt durch ein neutrales, vom AG zu benennendes, amtlich anerkanntes Prüfinstitut.
Menge: 1,000 St

**02.03.0003 Verbesserungsmaterial liefern und einbauen**
Material für Baugrundverbesserung liefern und unterhalb des neu herzustellenden Oberbaus in unterschiedlicher Stärke in Teilbereichen einbauen und verdichten.

Material: gebrochenes Naturgestein
Lieferkörnung: 0/45 mm
Feinkornanteil: < 5 Ma% (UF 5 Material)

Die Leistung kommt zum Einsatz, wenn der EV2-Wert auf dem Planum 45 MPa unterschreitet.

Abgerechnet wird nach Aufmaß, Nachweis über Lieferscheine.
Einbaugewicht: 2,2 t/cbm, bzw. nach der Wichte-Angabe im Prüfzeugnis

Hinweis:
Vor dem Einbau sind die Eignungsnachweise/Prüfzeugnisse des einzubauenden Materials zu übergeben.
Menge: 1,000 m³

**02.03.0004 Frostschutzschicht herstellen**
Frostschutzschicht gemäß ZTV SoB-StB und TL SoB-StB liefern liefern und im Bereich der Betonsteinpflasterflächen profilgerecht einbauen und lagenweise verdichten.

Dicke im verdichteten Zustand: ca. 12-22 cm
Material: gebrochenes Naturgestein
Lieferkörnung: 0/32 mm
Feinkornanteil: < 5 Ma% (UF 5 Material)
Verformungsmodul EV2: mind. 80 MPa

Einschließlich der Erschwernisse für einzelne und geteilte Flächen. Das Feinplanum muss eine gleichmäßige und geschlossene Beschaffenheit aufweisen.

Abgerechnet wird nach Aufmaß, Nachweis über Lieferscheine.
Einbaugewicht: 2,2 t/cbm, bzw. nach der Wichte-Angabe im Prüfzeugnis

Hinweis:
Vor dem Einbau sind die Eignungsnachweise/Prüfzeugnisse des einzubauenden Materials zu übergeben.
Menge: 21,000 m³

**02.03.0005 Schottertragschicht (D = 15 cm) herstellen**
Schottertragschicht gemäß ZTV SoB-StB und TL SoB-StB liefern und im Bereich der Betonsteinpflasterflächen profilgerecht einbauen und lagenweise verdichten.

Dicke im verdichteten Zustand: 15 cm
Material: gebrochenes Naturgestein
Lieferkörnung: 0/45 mm
Feinkornanteil: < 5 Ma% (UF 5 Material)
Verformungsmodul EV2: mind. 100 MPa

Einschließlich der Erschwernisse für einzelne und geteilte Flächen. Das Feinplanum muss eine gleichmäßige und geschlossene Beschaffenheit aufweisen.

Abgerechnet wird nach Aufmaß, Nachweis über Lieferscheine.
Einbaugewicht: 2,2 t/cbm, bzw. nach der Wichte-Angabe im Prüfzeugnis

Hinweis:
Vor dem Einbau sind die Eignungsnachweise/Prüfzeugnisse des einzubauenden Materials zu übergeben.
Menge: 18,000 m³

*Hinweis: Zu Bordanlagen:*
Soweit nicht gesondert ausgeschrieben sind alle Formsteine (wie Flügelsteine, Übergangssteine, Radiensteine) und Passstücke in die Positionen einzurechnen.
Werksseitige Schnitte gelten als Formsteine und werden nicht gesondert vergütet. Alle Radien bis 10 sind mit Radiensteinen auszuführen.

**02.03.0006 Bordstein, T 10/25, liefern und versetzen**
Tiefbordstein aus Beton nach DIN EN 1340, Maße DIN 483, Qualitätsstufe D:I:T, T 10/25, beidseitig gefast, Farbe grau, liefern und höhen- und fluchtgerecht auf ein geschaltes Fundament aus Beton C20/25, 25 cm breit und mind. 20 cm stark, mit einer geschalten Rückenstütze aus Beton C20/25, 15 cm breit und mind. 15 cm hoch, in Geraden und in Kurven einschließlich Passstücke versetzen. Dabei ist ein Fugenabstand von 5 mm einzuhalten und alle 8 m eine Dehnungsfuge durch Fundament und Rückenstütze einzubauen.
Ansonsten entsprechend den Vorschriften der DIN 18318.
Menge: 10,000 m

**02.03.0007 Bordstein, T 10/25, Radienstein, Zulage**
Tiefbordstein aus Beton nach DIN EN 1340, Maße DIN 483, Qualitätsstufe D:I:T, T 10/25, beidseitig gefast, Farbe grau, jedoch als Radienstein.

Als Zulage zum geraden Tiefbordstein.
Menge: 3,000 m

**02.03.0008 Bordstein, T 10/25, schneiden**
Tiefbordstein aus Beton scharfkantig, rechtwinklig oder schräg in voller Dicke, nass mit Motortrennscheibe in geschlossenem Unterstand schneiden.
Ecken sind mit beidseitigem Gehrungsschnitt auszuführen.
Menge: 7,000 St

**02.03.0009 Schotterrasen, Schottertragschicht, herstellen**
Schottertragschicht für die Schotterrasenflächen liefern, profilgerecht einbauen und lagenweise verdichten.

Ungebundene Tragschicht gemäß FLL-Richtlinien und den TL SoB-StB 20, profilgerecht mit seitlicher Abböschung einbauen und lagenweise verdichten.

Dicke im verdichteten Zustand: 20 cm
Material: gebrochenes Naturgestein
Lieferkörnung: 0/32 bis 0/45 mm
Feinkornanteil: < 5 Ma% (UF 5 Material)

Einschließlich der Erschwernisse für einzelne und geteilte Flächen. Das Feinplanum muss eine gleichmäßige und geschlossene Beschaffenheit aufweisen.

Abgerechnet wird nach Aufmaß, Nachweis über Lieferscheine.

Hinweis:
Vor dem Einbau sind die Eignungsprüfungen des einzubauenden Materials zu übergeben.
Menge: 5,000 m³

**02.03.0010 Schotterrasen, Vegetationstragdecksicht, herstellen**
Vegetationstragdeckschicht auf Löß, Lava, Bims, Sand - Basis gemäß der FLL Richtlinie für den Bau von begrünbaren Flächenbefestigungen und nach Vorgaben der Düngemittelverordnung, in homogener Mischung der Körnung 0-16 mm herstellen, liefern und höhengerecht einbauen.

Einbaudicke: 20 cm
Tragfähigkeit im EV2 des Lastplattendruckversuchs:
mind. 30 MPa
Zu berücksichtigender Verdichtungsfaktor: 1,2-1,3

Einbau nach Herstellerangaben zwischen Randeinfassungen.
Einschließlich der Erschwernisse für einzelne und geteilte Flächen. Das Feinplanum muss eine gleichmäßige und geschlossene Beschaffenheit aufweisen.

Abgerechnet wird nach Aufmaß, Nachweis über Lieferscheine.
Menge: 20,000 m²

**02.03.0011 Betonsteinpflaster 15/30/8, anthrazit, liefern**
Betonsteinpflaster aus Pflastersteinen nach DIN EN 1338,
Format 15/30/8 cm, mit Verschiebesicherung, gerade Kanten mit Microfase, Farbe anthrazit, Qualität D:I:K, liefern.

Produkt:
QuintanoPur-Pflaster 15/30/8 cm, Farbe anthrazit, Microfase, Doppelnocken-Verschiebesicherung, rutschhemmend Klasse R13

Liefernachweis:
EHL AG
Alte Chaussee 127
56642 Kruft
Menge: 110,000 m²

**02.03.0012 Betonsteinpflaster 15/30/8, anthrazit, verlegen**
Betonsteinpflaster aus Pflastersteinen nach DIN EN 1338,
Format 15/30/8 cm, mit Verschiebesicherung, gerade Kanten mit Microfase, Farbe anthrazit, Qualität D:I:K, verlegen.

Bettung aus Splitt-Brechsand-Gemisch nach TL Min-StB (Splitt / Brechsand 0/5 mm) aus Basalt, Dicke im verdichteten Zustand 3-5 cm.
Die vorhandene Tragschicht aus Schotter mit Brechsand 0/2 einschlämmen (falls erforderlich, z.B. bei Nesterbildung). Steine hammerfest setzen. Fugenbreite 3-5 mm max. nach DIN 18318.
Verfugung im Zuge der Pflasterung ausführen:
Verfugung 0/5mm Basalt, Fugenfüllung einfegen und einschlämmen, Pflasterbelag nach ablaufen des Wassers abrütteln mit reversierbarer Rüttelplatte. Bei schlagempfindlichen Gesteinsarten eine Kunststoffplatte unter der Grundplatte des Rüttlers zum Schutz gegen Zerstörung der Pflastersteine befestigen (Polyurethanmatte). Die Rammung hat bis zur vollständigen Standfestigkeit und Ebenflächigkeit des Pflasters zu erfolgen.
2. Fugenfüllung mit Edelbrechsand wie bei 1. Fugenfüllung nachschlämmen und nachsanden. Überschüssigen Sand entfernen.
Die ZTV Pflaster-StB 20 und die DIN 18318 sind verbindlich zu beachten.
Verband: Halbsteinverband

Innerhalb der Gewährleistungszeit ist die Fläche 2 mal nachzusanden und zwar 6 und 12 Monate ab dem Abnahmetag.
Die Nachsandetermine sind dem AG mind. 2 Wochen vorher schriftlich anzukündigen.
Die Kosten für das Nachsanden sind hier einzurechnen.
Menge: 110,000 m²

**02.03.0013 Betonsteinpflasterläufer, 1-zeilig, Zulage**
Betonsteinpflaster aus Pflastersteinen nach DIN EN 1338,
Format 15/30/8 cm, mit Verschiebesicherung, gerade Kanten mit Microfase, Farbe anthrazit, Qualität D:I:K, jedoch als 1-zeiliger Läufer zur Einfassung der Pflasterflächen.
Als Zulage zur Pflasterverlegung nach m².
Menge: 15,000 m

**02.03.0014 Betonsteinpflasterläufer auf Beton, 1-zeilig, Zulage**
Betonsteinpflaster aus Pflastersteinen nach DIN EN 1338,
Format 15/30/8 cm, mit Verschiebesicherung, gerade Kanten mit Microfase, Farbe anthrazit, Qualität D:I:K, jedoch als 1-zeiliger Läufer auf Betonfundament zur Einfassung der Pflasterflächen.
Als Zulage zur Pflasterverlegung nach m².

Betonpflastersteine höhen- und fluchtgerecht auf einem geschalten Fundament aus Beton C20/25, 15 cm breit und mind. 20 cm stark, in Geraden und Kurven einschließlich Passstücke gebunden versetzen.
Im Einheitspreis ist das Anlegen von Dehnungsfugen im Abstand von 6 m mit einzukalkulieren.
Die Fugen sind mit Trasszementmörtel MG III zu verfugen.
Als Zulage zur Pflasterverlegung nach m².
Menge: 5,000 m

**02.03.0015 Betonsteinpflastereinfassung auf Beton, 1-zeilig, Zulage**
Betonsteinpflaster aus Pflastersteinen nach DIN EN 1338,
Format 15/30/8 cm, mit Verschiebesicherung, gerade Kanten mit Microfase, Farbe anthrazit, Qualität D:I:K, jedoch als 1-zeiliger Läufer auf Betonfundament mit Rückenstütze zur Einfassung der Pflasterflächen.
Als Zulage zur Pflasterverlegung nach m².

Betonpflastersteine höhen- und fluchtgerecht auf einem geschalten Fundament aus Beton C20/25, 30 cm breit und mind. 20 cm stark, mit einer geschalten Rückenstütze aus Beton C20/25, 15 cm breit und ca. 4 cm hoch, in Geraden und Kurven einschließlich Passstücke gebunden versetzen.
Im Einheitspreis ist das Anlegen von Dehnungsfugen im Abstand von 6 m mit einzukalkulieren.
Die Fugen sind mit Trasszementmörtel MG III zu verfugen.
Als Zulage zur Pflasterverlegung nach m².
Menge: 50,000 m

**02.03.0016 Betonsteinpflasterrinne auf Beton, 2-zeilig, Zulage**
Betonsteinpflaster aus Pflastersteinen nach DIN EN 1338,
Format 15/30/8 cm, mit Verschiebesicherung, gerade Kanten mit Microfase, Farbe anthrazit, Qualität D:I:K, jedoch als 2-zeilige Rinne.
Als Zulage zur Pflasterverlegung nach m².

Betonpflastersteine höhen- und fluchtgerecht auf einem geschalten Fundament aus Beton C20/25, 20 cm stark, in Geraden einschließlich Passstücke gebunden versetzen.
Im Einheitspreis ist das Anlegen von Dehnungsfugen im Abstand von 6 m mit einzukalkulieren.
Die Fugen sind mit Trasszementmörtel MG III zu verfugen.
Als Zulage zur Pflasterverlegung nach m².
Menge: 10,000 m

**02.03.0017 Rippenplatte 30/30/8, weiß, Zulage**
Rippenplatte aus Beton nach DIN 32984, Format 30/30/8 cm, Farbe weiß, liefern und höhen- und fluchtgerecht in Geraden verlegen. Einzelflächen in verschiedenen Größen.
Die Rippenplatten sind basisbündig zu verlegen.

Rippenplatte mit 6 Rippen, Rippenabstand 50 mm, Rippenbreite 15 mm, Rippenhöhe 4 mm

Als Zulage zur Lieferung und Verlegung des Betonsteinpflasters.
Menge: 5,000 m²

**02.03.0019 Betonsteinpflaster (D = 8 cm) schneiden**
Pflaster aus Beton scharfkantig, rechtwinklig oder schräg in voller Dicke, nass mit Motortrennscheibe in geschlossenem Unterstand schneiden.

Dicke des Pflasters: 8 cm
Menge: 100,000 m

**02.03.0020 Unterboden liefern und einbauen**
Stein- und unkrautfreien sandig-lehmigen Unterboden liefern und unterhalb des neuen Oberbodens ab Planum in unterschiedlichen Stärken zur Auffüllung einbauen.
Unterboden zu etwa gleichen Anteilen aus Sand, Schluff und Ton.

Abgerechnet wird nach Aufmaß, Nachweis über Lieferscheine.
Menge: 5,000 m³

**02.03.0021 Oberboden liefern und andecken**
Hochwertigen stein- und unkrautfreien Oberboden Klasse 1 nach DIN 18300 liefern und andecken.
Güteüberwachter Oberboden in bester Qualität, frei von Störstoffen, gesiebt und trocken gelagert und mit Kompost angereichert (Kompostanteil 25 %).

Oberboden, Zuordnungswert Z 0 nach den TR LAGA, die Schadstoff-Freiheit des gelieferten Oberbodens ist seitens des AN nachzuweisen.

Oberboden im Bereich der Heckenpflanzungen und Staudenflächen rd. 25 cm stark andecken, Oberboden im Bereich der Rasenflächen rd. 15 cm stark andecken.
Menge: 25,000 m³

#### Untertitel 02.04 Ausstattung

**02.04.0001 Stabgitterzaun aufnehmen und lagern**
Vorhandenen Stabgitterzaun einschließlich Pfosten und Fundamente aufnehmen, Bauteile demontieren und säubern und bis zum Wiedereinbau im Baustellenbereich lagern.
Zaunhöhe: ca. 1,60 m
Pfostenabstand: ca. 2,50 m
Fundamente vorsichtig von Pfosten lösen.
Das Abbruchmaterial ist entsprechend dem Kreislaufwirtschaftsgesetz zu verwerten bzw. zu beseitigen.
Menge: 5,000 m

**02.04.0002 Stabgitterzaun wieder aufstellen**
Vorhandenen im Baustellenbereich gelagerten Stabgitterzaun mit Pfosten wieder aufstellen und montieren.

Die Zaunpfosten sind fachgerecht in neu herzustellende Betonfundamente aus Beton C20/25 DIN EN 206 aufzustellen, einschl. der anfallenden Erdarbeiten.
Fundamentbeton bis 0,1 m³ je Pfosten sowie erforderliche Schalarbeiten sind in den EP einzukalkulieren.
Die Stabgittermatten sind mit evtl neu zu lieferndem Befestigungamaterial wieder an die Pfosten zu montieren.
Menge: 5,000 m

**02.04.0003 Stabgitterzaun Tür, Zulage**
Zulage für das Aufnehmen und Wiederaufstellen der in der Zaunanlage enthaltenen einflügeligen Tür einschließlich der zugehörigen Türpfosten.
Türbreite: ca. 1,20 m
Einzukalkulieren sind hier der größere Arbeitsaufwand und der evtl. Mehraushub und Mehrverbrauch an Beton aufgrund der größeren Türpfosten.
Menge: 1,000 St

**02.04.0004 Fahnenmast aufnehmen und wieder aufstellen**
Vorhandenen Fahnenmast aus Metall, DU ca. 15 cm, Höhe ca. 8,00 m, einschließlich Betonfundament aufnehmen. Fundamentloch mit Füllboden verfüllen.
Fundament vorsichtig lösen und Aufbruchgut entsprechend dem Kreislaufwirtschaftsgesetz verwerten bzw. beseitigen.
Fahnenmast im Baustellenbereich lagern und später fachgerecht in ein neu herzustellendes Betonfundament aus Beton C20/25 DIN EN 206 aufstellen, einschl. der anfallenden Erdarbeiten.
Fundamentbeton bis 0,5 m³ sowie erforderliche Schalarbeiten sind in den EP einzukalkulieren.
Menge: 1,000 St

**02.04.0005 Schmutzfangmatte aufnehmen und wieder einbauen**
Vorhandene Schmutzfangmatte mit Bodenwanne, Breite 1,20 m, Länge 0,85 m aufnehmen, säubern und im Baustellenbereich lagern.
Bodenwanne im Zuge der Verlegung des neuen Oberflächenbelags wieder fachgerecht einbauen und Schmutzfangmatte einlegen, einschließlich aller benötigter Nebenarbeiten.
Menge: 1,000 St

#### Untertitel 02.05 Vegetationstechnik

**02.05.0001 Boden für Baumgrube ausheben**
Boden für Baumgrube zum Einbau des Substrats sorgfältig höhen- und profilgerecht ausheben.

Boden gemäß Baugrundgutachten, Homogenbereiche A-B,
Materialklasse bis einschließlich BM-0* bemäß EBV,
ausheben und laden und entsprechend dem Kreislaufwirtschaftsgesetz verwerten bzw. beseitigen.

Die Baugrube wird gerechnet ab Unterkante Straßenoberbau (siehe Regelquerschnitte).

Grabentiefe von OK Straße bis Baugrubensohle:
bis 1,50 m
Menge: 12,000 m³

**02.05.0002 Wurzelsperre liefern und einbauen**
Hochdichte Wurzelsperre aus HDPE zum Schutz von Kanälen, Leitungen und Kabeln liefern und zwischen neuem Pflanzsubstrat und anstehendem Boden bis 1,50 m Tiefe in Baumgrube einbauen.

Rollenware in verschiedenen Höhen; Stärke: 1,0 mm;
Dichte: 0,97 g/cm³; Bruchspannung: 28-30 MPa; Bruchdehnung: >600 MPa; Weiterreißwiderstand: >100 MPa
liefern und nach Herstellerangaben einbauen inkl.Verbinden der Enden durch Überlappen und Verkleben mit Spezialklebeband.

Abgerechnet wird nach tatsächlich eingebauter Menge.
Menge: 20,000 m²
Produkt:
  Artikel:
    Artikelnummer: ReR2107
    Artikelkurztext: Wurzelsperre liefern und einbauen

**02.05.0003 Pflanzsubstrat Baum liefern und einbauen**
Mineralisches Substrat für Baumpflanzungen liefern und ab ca. 150 cm unter GOK bis ca. 30 cm unter GOK lagenweise in Schichtstärken bis 30 cm einbauen, mit anstehendem Boden verzahnen und standfest verdichten. Nach dem Verdichtungsvorgang Substrat durchdringend wässern!

Substrat produziert nach Vorgabe der FLL-Empfehlungen und der Düngemittelverordnung für überbaubare Baumgruben gemäß Pflanzgrubenbauweise 2 der FLL.
Naturprodukt aus Augit, Olivin, Magnetit, Limonit, Biotit und Tonen verschiedener Arten.

Körnung: 0-32 mm
Volumengewicht:
Anlieferungzustand, lose: ca. 1,05-1,20 t/m³
bei max. Wasserkapazität, verdichtet: ca. 1,65-1,95 t/m³
max Wasserkapazität: ca. 20-35 %
pH-Wert: ca. 7,0-7,5
Salzgehalt: ca. 10-50 mg/100g
Ev2 min. 45 MPa - max. 55 MPa

Abgerechnet wird nach Aufmaß, Nachweis über Lieferscheine.
Menge: 12,000 m³

**02.05.0004 Rasenansaat auf Oberbodenflächen herstellen**
Rasenansaat (Normalsaat) herstellen
Gebrauchsrasen Kräuterrasen, Saatgutmenge 10 g/m2,
RSM 2.4
Menge: 50,000 m²

**02.05.0005 Rasenansaat auf Schotterrasenflächen herstellen**
Rasenansaat (Normalsaat) herstellen
Schotterrasen / Parkplatzrasen für trockene Standorte,
70% Gräser, 30% Blumen und Kräuter, Saatgutmenge 4
g/m2,
ähnlich RSM 2.2.2
Menge: 20,000 m²

*Hinweis: Hinweistext Pflanzarbeiten*
Pflanzarbeiten nach DIN 18916.
In die angebotenen Einheitspreise ist einzukalkulieren:
1. Vor dem Pflanzen sind die Wurzeln aller Gehölze ohne Ballen in Wasser zu tauchen. Stauden sind vor dem Pflanzen gründlich zu wässern.
2. Wurzeln und oberirdische Pflanzenteile sind fachgerecht zurückzuschneiden (Pflanzschnitt).
3. Bei Stauden sind welke Blätter auszuzupfen und beim Transport geschädigte Triebe sind fachgerecht zurückzuschneiden.
4. Alle Etiketten, Schnüre, Bänder usw. sind zu entfernen.
5. Standsichere Verankerung gemäß gesonderter Position.
6. Durchdringendes Wässern nach der Pflanzung.

*Hinweis: Hinweistext Staudenpflanzungen*
Die Staudenpflanzung ist gemäß den bekannten Gestaltungsprinzipien einer Staudenmischpflanzung (7-8 Pflanzen je m²) mit Leitstauden (10-15 %), Begleitstauden (35-45 %), Füllstauden/Bodendeckern (40-55 %) sowie ergänzend den Zwiebelpflanzen (Herbstpflanzung) anzulegen.
Vor der Pflanzung sind die Stauden zunächst auszulegen und durch die Bauleitung / den Auftraggeber zu begutachten und freizugeben.

**02.05.0006 Leitstaude für Staudenbeet liefern und pflanzen**
Leitstaude, Topfware TB 9, für Staudenbeet liefern und zu den angegebenen Anteilen pflanzen:
Verbascum densiflorum  Großblütige Königskerze
Achillea millefolium  Schafgarbe
Aquilegia vulgaris  Gewöhnliche Akelei
Lathyrus niger  Schwarze Platterbse
Echium vulgare  Natternkopf
Malva moschata  Moschusmalve

Ausführung in Abstimmung mit dem AG und dem Planer.
Menge: 60,000 St

**02.05.0007 Begleitstaude für Staudenbeet liefern und pflanzen**
Begleitstaude, Topfware TB 9, für Staudenbeet liefern und zu den angegebenen Anteilen pflanzen:
Geranium sanguineum  Blutstorchschnabel
Campanula persicifolia  Pfirsich-Glockenblume
Campanula rotundifolia  Rundblättrige Glockenblume
Centaurea jacea oder C. scabiosa  Flockenblume
Clinopodium vulgare  Wirbeldost
Lychnis flos-cuculi  Kuckuckslichtnelke
Salvia pratensis  Wiesensalbei
Lotus corniculatus  Gewöhnlicher Hornklee
Scabiosa columbaria  Taubenskabiose

Ausführung in Abstimmung mit dem AG und dem Planer.
Menge: 195,000 St

**02.05.0008 Füllstaude für Staudenbeet liefern und pflanzen**
Füllstaude, Topfware TB 9, für Staudenbeet liefern und zu den angegebenen Anteilen pflanzen:
Ajuga reptans  Kriechender Günsel
Fragaria vesca  Walderdbeere
Alchemilla glaucescens  Filziger Frauenmantel

Ausführung in Abstimmung mit dem AG und dem Planer.
Menge: 230,000 St

**02.05.0009 Blumenzwiebeln liefern und stecken**
Blumenzwiebeln für Staudenbeete liefern und zu etwa gleichen Anteilen, je Sorte ca. 1/3, ca. 15 Stück je m², in Tuffs gleichmäßig verteilt zwischen den anderen Pflanzen stecken.

- Crocus vernus ssp. Albiflorus - Weißblühender Frühlings-Krokus
- Narcissus cyclamineus ‘Jenny‘ - Cyclamineus-Narzisse ‘Jenny‘
- Narcissus cyclamineus ‘Rapture‘ - Cyclamineus-Narzisse ‘Rapture‘

Ausführung in Abstimmung mit dem AG und dem Planer.
Menge: 1000,000 St

**02.05.0010 Gehölz, Acer platanoides, Spitzahorn, liefern und pflanzen**
Spitzahorn (Acer platanoides, Cleveland), Solitär, 4xv., mDb., StU. 20-25 cm, Höhe 500-700 cm, Breite 150-200 cm, liefern und pflanzen, Pflanzloch DU 100 cm, 60 cm tief, herstellen.

Ausführung in Abstimmung mit dem AG und dem Planer.
Menge: 1,000 St

**02.05.0011 Wurzelballenverankerung liefern und einbauen**
Unterirdisches Wurzelballenverankerungssystem für Bäume bis zu einem Stammumfang von 35 cm und einer Höhe von 6,0 m.

Bestehend aus:
- 3 Erdankern aus Komposit-Material,
  Haltekraft pro Anker: 600 kg
- je 1100 mm-Halteseil, Ø 4 mm, geöst
- Spanngurt 35 mm x 6.000 mm

liefern und nach Herstellerangaben einbauen.
Menge: 1,000 St

**02.05.0012 Dünger für Pflanzflächen liefern und ausbringen**
Stickstoffdünger, Kalkammonsalpeter, liefern und vor Auftrag des Rindenmulches auf den Pflanzflächen ausbringen, 15 g/m².
Menge: 65,000 m²

**02.05.0013 Verdunstungsschutz, Rindenmulch, herstellen**
Staudenflächen und Heckenpflanzflächen nach dem ersten Pflegegang zum Schutz vor Verdunstung abdecken.
Material: Rindenmulch aus heimischer Fichten- und Kiefernrinde
Körnung: 15/40 mm
Schichtdicke: 5-8 cm nach Setzung
Menge: 65,000 m²

#### Untertitel 02.06 Fertigstellungs- und Entwicklungspflege

*Hinweis: Hinweistext Fertigstellungspflege*
Die Fertigstellungspflege nach DIN 18916 ist Teil der Bauleistung. Sie umfasst die Leistungen, die zur Sicherung des Anwachsens der Bepflanzung notwendig sind. Sie endet mit der Abnahme der Baumaßnahme.
Wässerungsgänge sind vollständig und unmittelbar nach Mitteilung durch den AG durchzuführen. Die Pflegegänge sind dem AG einen Tag vor Ausführung schriftlich anzukündigen. Pflegerapporte sind innerhalb einer Woche vorzulegen.

**02.06.0001 Jäten der Beetflächen**
Jäten der Beetflächen, unerwünschten Aufwuchs abtrennen auf Pflanzflächen, abgestorbene Pflanzenteile abschneiden, Fläche von Unkraut, Steinen ab 5 cm Durchmesser und sonstigem Unrat säubern, Dauerunkräuter ausgraben. Anfallendes Material abräumen und umweltgerecht zur Wiederverwertung abfahren, einschl. Entsorgungskosten.
Bearbeitungstiefe der jeweiligen Pflanzenart anpassen.
1 Arbeitsgang hat ca. 65 m² Fläche.
Abrechnung je Arbeitsgang.
Menge: 1,000 St

**02.06.0002 Wässern der Gehölze, Hochstamm**
Wässern der Gehölze, Hochstamm, STU 20/25 cm,
Wasser ist direkt über den örtlichen Wasserversorger zu beziehen und abzurechnen, die Kosten für das Wasser sind einzurechnen, je Arbeitsgang 100 Liter je Baum,
1 Wässerungsgang hat 1 Bäume.
Abrechnung je Wässerungsgang.
Menge: 3,000 St

**02.06.0003 Wässern der Beetflächen**
Wässern der Beetflächen (Stauden, Gräser, Bodendecker),
Wasser ist direkt über den örtlichen Wasserversorger zu beziehen und abzurechnen, die Kosten für das Wasser sind einzurechnen, je Arbeitsgang 20 Liter je m²,
1 Wässerungsgang hat ca. 65 m² Beetflächen.
Abrechnung je Wässerungsgang.
Menge: 3,000 St

*Hinweis: Hinweistext Entwicklungspflege*
Für die Ausführung der Pflegearbeiten als Entwicklungs- und Unterhaltungspflege gilt DIN 18919.
Die Leistungen beginnen nach der Abnahme und erstrecken sich über zwei Vegetationsperioden, die erforderlichen Teilleistungen sind ohne besondere Anordnung rechtzeitig auszuführen, die Ausführung jeder Teilleistung ist dem AG nach Abschluss anzuzeigen, die vorgesehenen Pflegeleistungen sind durchschnittliche Regelannahmen, der Preis der Einzelleistung errechnet sich aus dem Einheitspreis geteilt durch die Anzahl der Arbeitsgänge, Mehr- bzw. Minderleistungen werden zu dem vereinbarten Einheitspreis vergütet oder in Abzug gebracht.

**02.06.0004 Jäten der Beetflächen**
Jäten der Beetflächen, unerwünschten Aufwuchs abtrennen auf Pflanzflächen, abgestorbene Pflanzenteile abschneiden, Fläche von Unkraut, Steinen ab 5 cm Durchmesser und sonstigem Unrat säubern, Dauerunkräuter ausgraben. Anfallendes Material abräumen und umweltgerecht zur Wiederverwertung abfahren, einschl. Entsorgungskosten.
Bearbeitungstiefe der jeweiligen Pflanzenart anpassen.
1 Arbeitsgang hat ca. 65 m² Fläche.
Abrechnung je Arbeitsgang.
Menge: 6,000 St

**02.06.0005 Wässern der Gehölze, Hochstamm**
Wässern der Gehölze, Hochstamm, STU 20/25 cm,
Wasser ist direkt über den örtlichen Wasserversorger zu beziehen und abzurechnen, die Kosten für das Wasser sind einzurechnen, je Arbeitsgang 100 Liter je Baum,
1 Wässerungsgang hat 1 Bäume.
Abrechnung je Wässerungsgang.
Menge: 12,000 St

**02.06.0006 Wässern der Beetflächen**
Wässern der Beetflächen (Stauden, Gräser, Bodendecker),
Wasser ist direkt über den örtlichen Wasserversorger zu beziehen und abzurechnen, die Kosten für das Wasser sind einzurechnen, je Arbeitsgang 20 Liter je m²,
1 Wässerungsgang hat ca. 65 m² Beetflächen.
Abrechnung je Wässerungsgang.
Menge: 12,000 St

**02.06.0007 Düngen Baumstandort**
Düngung der Baumstandorte, einmal pro Jahr, mit flüssigem Spezialdünger, NPK-Dünger 6-5-11 mit Bor, Kupfer, Eisen und Mangan,
1 l pro Baum als 1-%ige Lösung (100 l Wasser),
1 Arbeitsgang hat 1 Bäume.
Abrechnung je Arbeitsgang.
Menge: 2,000 St

**02.06.0008 Mähen der Rasenflächen, Kräuterrasen**
Rasenflächen Kräuterrasen auch in Teilflächen mähen
4 Schnitte bei Wuchshöhe 10-15 cm
Schnitthöhe 5 cm,
Zeitpunkt in Absprache mit AG
Mähgut von der Baustelle entfernen und einer
umweltgerecht Verwertung nach Wahl des AN zuführen,
incl. Entsorgungsgebühren
4 Schnitte à 50 m² pro Jahr
Menge: 200,000 m²

**02.06.0009 Mähen der Rasenflächen, Schotterrasen**
Rasenflächen Schotterrasen auch in Teilflächen mähen
2 Schnitte bei Wuchshöhe 10-15 cm
Schnitthöhe 5 cm,
Zeitpunkt in Absprache mit AG
Mähgut von der Baustelle entfernen und einer
umweltgerecht Verwertung nach Wahl des AN zuführen,
inkl. Entsorgungsgebühren
2 Schnitte à 20 m² pro Jahr
Menge: 40,000 m²

### Titel 03 Turnhalle

#### Untertitel 03.01 Erdarbeiten

**03.01.0001 Fußgängerbrücke liefern und verwenden**
Hilfsbauwerke zur Aufrechterhaltung des Fußgängerverkehrs als z.B. Fußgängerbrücken (Rollstuhlgerecht) mit Befestigung von Zuwegungen einschließlich der erforderlichen Rampe herstellen, einschl. aller Schutzeinrichtungen liefern, für die Dauer der Baumaßnahme vorhalten und verwenden und nach Fertigstellung der Baumaßnahme abtransportieren.

Nutzbreite Fußgängerbrücke = 1,5 m
Breite des Grabens bis 1,5 m

Die Vergütung erfolgt für die maximal gleichzeitig auf der Baustelle im Einsatz befindlichen Fußgängerbrücken unabhängig davon an wie vielen Stellen eine Fußgängerbrücke eingesetzt wird und wie oft die Fußgängerbrücke an einer Stelle aufgrund von z.B. Leitungs- und Verfüllarbeiten aufgenommen und wiederverlegt wird.
Menge: 1,000 St

**03.01.0002 Provisorische Gehwege herstellen**
Provisorische Gehwege mit Schutzmatten aus Gummi, nutzbare Breite 1,5 m, zur Gewährleistung der Begehbarkeit für die Dauer der vertraglichen Ausführungsfrist auslegen und nach Beendigung der Baumaßnahme wieder entfernen.
Mehrmaliges Aufnehmen und Wiederverlegen der Schutzmatten im Zuge der Bautätigkeiten ist einzukalkulieren.

Einschließlich Materiallieferung und Materialentsorgung.
Menge: 30,000 m²

**03.01.0003 Boden lösen, laden und beseitigen**
Boden, Materialklasse bis einschließlich BM-0* gemäß EBV,
einschließlich der Oberflächenbefestigungen zur Herstellung des Planums mit der notwendigen Genauigkeit ausheben und laden und entsprechend dem Kreislaufwirtschaftsgesetz verwerten bzw. beseitigen. Der Nachweis der ordnungsgemäßen Verwertung bzw. Beseitigung ist der örtlichen Bauleitung vorzulegen. Die ZTVE StB ist als bindender Vertragsteil zu beachten.

Die Belassung einer Schutzschicht als Vorbeugung gegen Planumszerstörung durch schwere Geräte, Witterungseinflüsse u.a. sowie spätere Restauskofferung ist einzukalkulieren. Boden, der wieder eingebaut werden soll, ist besonders vor Durchfeuchtung zu schützen oder zu Lasten des AN zu ersetzen. Alle Bodenmassen, auch die der Folgepositionen wer- den nach Querprofilen ermittelt, die vom AG anzufordern sind. Der AN muss diese Profile prüfen und anerkennen oder auf seine Kosten ergänzen.
Das hergestellte Planum muss zur Abrechnung vom AN, in Anwesenheit der örtlichen Bauleitung, nivelliert werden.

Der für die Verfüllung der Arbeitsräume erforderliche Boden ist zwischenzulagern, zu schützen und wieder einzubauen.

Für das Aufnehmen der Straßenbefestigung (Asphalt, Beton, Pflaster, Platten, Borde, Rinnen, usw.) werden Zulagen berechnet.

Für die Entsorgung von belasteten Bodenmassen werden Zulagen berechnet.
Menge: 120,000 m³

**03.01.0004 Mischboden lösen, laden und beseitigen**
Mischboden, bestehend aus Schotter und anstehendem Boden, teilweise mit Bauschutt verunreinigt, Materialklasse bis einschließlich BM-0* gemäß EBV, zur Herstellung des Planums mit der notwendigen Genauigkeit ausheben und laden und entsprechend dem Kreislaufwirtschaftsgesetz verwerten bzw. beseitigen. Der Nachweis der ordnungsgemäßen Verwertung bzw. Beseitigung ist der örtlichen Bauleitung vorzulegen. Die ZTVE StB ist als bindender Vertragsteil zu beachten.

Die Belassung einer Schutzschicht als Vorbeugung gegen Planumszerstörung durch schwere Geräte, Witterungseinflüsse u.a. sowie spätere Restauskofferung ist einzukalkulieren. Boden, der wieder eingebaut werden soll, ist besonders vor Durchfeuchtung zu schützen oder zu Lasten des AN zu ersetzen. Alle Bodenmassen, auch die der Folgepositionen wer- den nach Querprofilen ermittelt, die vom AG anzufordern sind. Der AN muss diese Profile prüfen und anerkennen oder auf seine Kosten ergänzen.
Das hergestellte Planum muss zur Abrechnung vom AN, in Anwesenheit der örtlichen Bauleitung, nivelliert werden.

Der für die Verfüllung der Arbeitsräume erforderliche Boden ist zwischenzulagern, zu schützen und wieder einzubauen.

Für die Entsorgung von belasteten Bodenmassen werden Zulagen berechnet.
Menge: 100,000 m³

**03.01.0005 Handaushub, Zulage**
Bodenaushub in Handschachtung, z. B. für Suchschachtungen, Probelöcher, Baugruben für Lichtschächte, Anschlussbereiche an den Bestand als Zulage zum maschinellen Bodenaushub und nur nach Anweisung der örtlichen Bauleitung.
Menge: 8,000 m³

**03.01.0006 Boden im Wurzelbereich aufnehmen, Zulage**
Boden im Wurzelbereich von Bäumen bis in Tiefen von 1,00 m aufnehmen.
Boden von Hand aufnehmen. Verletzungen der Wurzeln vermeiden.
Wurzelschnittmaßnahmen werden durch die baumfachliche Begleitung fachgerecht ausgeführt.
Wurzelschnittstelle mit wachstumsförderndem Stoff behandeln.
Einschließlich der Aufnahme und Entsorgung von abgeschnittenen Baumwurzeln durch den AN.

Sämtliche Arbeiten im Wurzelbereich (Kronentraufe) sind mit der örtlichen Bauleitung vorsorglich abzustimmen.

Als Zulage zum maschinellen Bodenaushub.
Menge: 3,000 m³

**03.01.0007 Arbeiten entlang der Hauswände, Zulage**
Zulage zum Bodenaushub für das vorsichtige Arbeiten beim Aufnehmen der vorh. Beläge und beim Aushub des Bodens entlang der Hauswände.
Der Einsatz von entsprechendem Gerät und Handschachtung (bis 50 cm breit und 50 cm tief) ist hier einzukalkulieren.
Zusätzlich sind Erschwernisse durch Kellerfenster, Lichtschächte, Treppenanlagen, Geländer, über die Grundmauer hinausragende Schaufenster und Vordächer, Stützpfeiler, Regenfallrohre, Versorgereinrichtungen und durch an der Wand montierte Gegenstände einzukalkulieren.
Abgerechnet wird nach lfd. Meter Hauswand.
Menge: 75,000 m

**03.01.0008 Arbeiten entlang der Einfriedungen, Zulage**
Zulage zum Bodenaushub für das vorsichtige Arbeiten beim Aufnehmen der vorh. Beläge und beim Aushub des Bodens entlang von Mauern und, Zäunen.
Der Einsatz von entsprechendem Gerät und Handschachtung (bis 50 cm breit und 50 cm tief) ist hier einzukalkulieren.
Abgerechnet wird nach lfd. Meter Einfriedung.
Menge: 40,000 m

**03.01.0009 Arbeiten unterhalb von Überdachungen, Zulage**
Zulage für sämtliche Arbeiten die unterhalb der vorhandenen Überdachungen stattfinden.
Erschwernisse durch begrenzte lichte Arbeitshöhen von minimal 3,00 m und begrenzte Schwenkbereiche durch vorh. Stützen.
Der Einsatz von entsprechendem Gerät ist einzukalkulieren.
Abgerechnet wird nach Dachfläche unter der gearbeitet wird.
Menge: 50,000 m²

**03.01.0010 Arbeiten unterhalb von Baumkronen, Zulage**
Zulage für sämtliche Arbeiten die unterhalb der Baumkrone des vorhandenen und zu erhaltenden Baums stattfinden.
Erschwernisse durch begrenzte Arbeitshöhen und begrenzte Schwenkbereiche.
Der Einsatz von entsprechendem Gerät ist einzukalkulieren.
Abgerechnet wird je Baumkrone unter der gearbeitet wird.
Menge: 1,000 St

*Hinweis: Hinweis Bodenentsorgung*
Das separate Ausschachten, Aufnehmen, Laden und Entsorgen der vorhandenen Böden mit den jeweiligen Zuordnungswerten ist in die Einheitspreise zur Bodenentsorgung einzukalkulieren.

**03.01.0011 Bodenentsorgung EBV BM-F1, Zulage**
Zulage zum Bodenaushub für die Separierung und Entsorgung von Bodenmassen bis einschließlich der Materialklasse BM-F1 gemäß ErsatzbaustoffV nach Angaben des Baugrundgutachters auf einer geeigneten Deponie.

In diesem Preis sind Deponiegebühren, evtl. anfallende Mehrkosten für eine längere Transportstrecke sowie alle weiteren zusätzlichen Kosten gegenüber der Entsorgung von Bodenmassen bis einschließlich der Materialklasse BM-0* einzukalkulieren.

Für die Abrechnung müssen Wiegescheine vorgelegt werden.
Menge: 20,000 t

**03.01.0012 Bodenentsorgung EBV BM-F2, Zulage**
Zulage zum Bodenaushub für die Separierung und Entsorgung von Bodenmassen der Materialklasse BM-F2 gemäß ErsatzbaustoffV nach Angaben des Baugrundgutachters auf einer geeigneten Deponie.

In diesem Preis sind Deponiegebühren, evtl. anfallende Mehrkosten für eine längere Transportstrecke sowie alle weiteren zusätzlichen Kosten gegenüber der Entsorgung von Bodenmassen bis einschließlich der Materialklasse BM-0* einzukalkulieren.

Für die Abrechnung müssen Wiegescheine vorgelegt werden.
Menge: 14,000 t

**03.01.0013 Bodenentsorgung EBV BM-F3, Zulage**
Zulage zum Bodenaushub für die Separierung und Entsorgung von Bodenmassen der Materialklasse BM-F3 gemäß ErsatzbaustoffV nach Angaben des Baugrundgutachters auf einer geeigneten Deponie.

In diesem Preis sind Deponiegebühren, evtl. anfallende Mehrkosten für eine längere Transportstrecke sowie alle weiteren zusätzlichen Kosten gegenüber der Entsorgung von Bodenmassen bis einschließlich der Materialklasse BM-0* einzukalkulieren.

Für die Abrechnung müssen Wiegescheine vorgelegt werden.
Menge: 7,000 t

**03.01.0014 Mauerwerk/Beton unter Flur abbrechen, Zulage**
Mauerwerk oder Beton, im Zuge des Bodenaushubs im Erdreich angetroffen, abbrechen, aufnehmen und abfahren.
Abbruch unter Flur.
Die Abrechnung erfolgt über gemeinsam von AG und AN angefertigte Aufmaße.
Das Abbruchmaterial ist entsprechend dem Kreislaufwirtschaftsgesetz zu verwerten bzw. zu beseitigen.
Als Zulage zum Aushub des Bodens.
Menge: 0,500 m³

**03.01.0015 Sichern von Versorgungsleitung (Kabel)**
Versorgungsleitungen, die i.Z. der Bauarbeiten freigelegt werden, nach Angabe und den Vorschriften der Unterhaltungsträger sichern und vor Beschädigungen schützen, einschl. der Kosten für die Erschwernisse, die bei den Bauarbeiten durch das Vorhandensein dieser Leitungen entstehen.

Leitung bzw. Kabel vorsichtig freischachten, Leitung bzw. Kabel sichern (z.B. aussteifen, abhängen, usw.).
Erdarbeiten bis 0,25 m³/m sind eingerechnet (Handschachtung). Der Einheitspreis gilt unabhängig von der Anzahl der abgerechneten Meter.

Liegen mehrere Leitungen eines Unterhaltungsträgers in einem Korridor von weniger als 50 cm Abstand, so wird die Länge nur einer Leitung abgerechnet.

Einschließlich Materiallieferung

Leitungsart = Kabel
Menge: 10,000 m

**03.01.0016 Bit. Befestigung (D = 5-15 cm) aufnehmen, Zulage**
Bituminöse Befestigung, aufbrechen und aufnehmen.
Menge Kreuz-und Querschnitte zur "Portionierung" nach den Anforderungen des eingesetzten Geräts einrechnen.

Dicke: über 5 bis 15 cm
Bituminöse Befestigung von Fahrbahnen

Der Ausbauasphalt ist gemäß RuVA-StB der Verwertungsklasse A zuzuordnen
(Abfallschlüsselnummer AS 17 03 02).
Das Aufbruchmaterial ist entsprechend dem Kreislaufwirtschaftsgesetz zu verwerten bzw. zu beseitigen. Der Nachweis der ordnungsgemäßen Verwertung bzw. Beseitigung ist der örtlichen Bauleitung vorzulegen. Die Gebühren der Beseitigung werden vom AN übernommen.

Als Zulage zum Bodenaushub.
Menge: 40,000 m²

**03.01.0017 Pflasterbelag/Plattenbelag aufnehmen und abfahren, Zulage**
Vorhandenen Pflasterbelag und Plattenbelag aller Formate bis 10 cm Dicke aus Beton einschließlich Bettung und Fugenfüllung aufnehmen und abfahren.
Das Abbruchmaterial ist entsprechend dem Kreislaufwirtschaftsgesetz zu verwerten bzw. zu beseitigen.
Als Zulage zum Bodenaushub.
Menge: 150,000 m²

**03.01.0018 Betonsteinpflaster aufnehmen und lagern**
Vorhandenes Betonsteinpflaster, Formate 15/30/8 cm bis 30/30/8 cm, einschließlich Bettung und Fugenfüllung ausbauen, aufnehmen und teilweise abfahren.
Betonsteinpflaster säubern und zur späteren Weiterverwendung im Baustellenbereich lagern.
Das Abbruchmaterial ist entsprechend dem Kreislaufwirtschaftsgesetz zu verwerten bzw. zu beseitigen.
Als Zulage zum Bodenaushub.
Menge: 50,000 m²

**03.01.0019 Grundmauerschutzbahn liefern und einbauen**
Grundmauerschutzbahn liefern und als Anfüllschutz für erdberührte Bauteile zwischen neuem Oberbau und bestehenden Hauswänden und Einfriedungen einbauen, einschließlich aller erforderlichen Nebenarbeiten. Die Verlegehinweise des Bahnenherstellers sind zu beachten.

Werkstoff: verrottungssichere Noppenbahn
Material: Polyethylen hoher Dichte (HDPE), Farbe braun
Noppenhöhe: ca. 8 mm
Luftvolumen zwischen den Noppen: ca. 5,3 l/m²
Kontaktfläche Noppen/Untergrund: ca. 1450 cm²/m²
Druckfestigkeit: ca. 250 kN/m²

Einschließlich Lieferung und Einbau von evtl. benötigtem Befestigungsmaterial.
Menge: 40,000 m²

#### Untertitel 03.02 Entwässerung

**03.02.0001 Boden für Kanalgraben ausheben und beseitigen**
Boden für Kanalgraben zur Verlegung der neuen Rohrleitungen sowie zur Aufnahme der vorh. Rohrleitungen ausheben und beseitigen.

Boden, Materialklasse bis einschließlich BM-0* gemäß EBV,
ausheben und laden und entsprechend dem Kreislaufwirtschaftsgesetz verwerten bzw. beseitigen.

Grabenbreite gemäß DIN EN 1610,
für den Verbau sind an jeder Seite 15 cm anzusetzen.

Baugrubentiefe von OK Straße bis Baugrubensohle:
bis 2,00 m

Der Kanalgraben wird gerechnet ab Unterkante Straßenoberbau (siehe Regelquerschnitte).
Menge: 20,000 m³

**03.02.0002 Handschachtung, Zulage**
Bodenaushub des Kanalgrabens in Handschachtung als Zulage zum maschinellen Bodenaushub und nur nach Anweisung der örtlichen Bauleitung.
Menge: 3,000 m³

**03.02.0003 Baugrubenverbau bis 2,00 m Tiefe**
Baugrubenwände mit senkrechtem Verbau, waagerechtem Verbau oder Grabenverbaugerät nach DIN EN 13331-1 / DIN 4124 von Geländeoberkante bis Baugrubensohle bis in 2,00 m Tiefe verkleiden, den Verbau einschl. der erforderlichen Aussteifungen vorhalten und später wieder beseitigen.
Die Wahl des Grabenverbaugerätes und das Einstell- oder Absenkverfahren sind auf die örtlichen Gegebenheiten abzustimmen.
Die Abrechnung des Verbaus erfolgt von der Baugrubensohle bis 10 cm über GOK.
Menge: 10,000 m²

**03.02.0004 Kreuzende Versorgungsleitungen im Kanalgraben**
Vorh. Versorgungsleitungen aller Art im Zuge der Kanalisationsarbeiten quer unterfahren und nach Angabe und Vorschrift des zuständigen Versorgungsbetriebes mit geeigneten und ausreichenden Maßnahmen sichern.
Sicherungen sind während des Verfüllens auszubauen.
In diese Pos. sind alle erforderlichen Erd-, Verbau-, Verdichtungs-, und sonstigen Arbeiten unterhalb der Leitungen zusätzlich zum durchlaufenden Kanalgraben einzurechnen.
Sämtliche Erschwernisse, die sich durch Handschachtung ergeben, sind einzurechnen.
Darüber hinaus erfolgt keine Vergütung für die Unterfahrung.
Die unterfahrenen Leitungen sind genau einzumessen und mit entsprechenden Fotos und Aufmaß zu dokumentieren, andernfalls erfolgt keine Vergütung.
Getrennte Abrechnung verschiedener Leitungen im Graben erfolgt nur, wenn diese in größerem Abstand als 50 cm zueinander liegen.
Leitungen mit geeignetem Material entsprechend den Richtlinien der Versorgungsträger überdecken.
Einschl. aller erforderlichen Materiallieferungen.
Menge: 2,000 St

**03.02.0005 Kies-Sand-Gemisch liefern und einbauen**
Kies-Sand-Gemisch mit verdichtungsfähiger Kornabstufung, Größtkorn 22 mm, für die Seitenverfüllung und die Abdeckung im Bereich der Leitungszone nach DIN EN 1610 liefern und lagenweise einbauen und verdichten.

Hinweis:
Vor dem Einbau sind die Eignungsprüfungen des einzubauenden Materials zu übergeben.
Menge: 5,000 m³

**03.02.0006 Füllboden liefern und einbauen**
Nichtbindigen Füllboden, Baustoffgemisch RCL I güteüberwacht, mit verdichtungsfähiger Kornabstufung, Größtkorn 32 mm, für Kanalgrabenverfüllung oberhalb der Leitungszone nach DIN EN 1610 liefern und lagenweise einbauen und verdichten.

Hinweis:
Vor dem Einbau sind die Eignungsprüfungen des einzubauenden Materials zu übergeben.
Menge: 5,000 m³

**03.02.0007 Rohrleitung bis DN 160 schneiden**
Vorhandene Rohrleitung bis DN 160 aus Steinzeug oder Kunststoff zur Anpassung an die neue Rohrleitung fachgerecht sauber schneiden.
Menge: 3,000 St

**03.02.0008 Rohrleitung bis DN 160 aufnehmen und abfahren, Zulage**
Vorhandene Rohrleitung bis DN 160 aus Steinzeug, Beton oder Kunststoff inkl. evtl. Rohrbettung aus Beton aufnehmen, laden, abfahren und entsorgen.
Evtl. benötigte Schnitte durch Rohre und Betonbettung zur "Portionierung" sind einzukalkulieren.
Das Abbruchmaterial ist entsprechend dem Kreislaufwirtschaftsgesetz zu verwerten bzw. zu beseitigen.
Als Zulage zum Bodenaushub.
Menge: 5,000 m

**03.02.0009 Sattelstück mit Kugelgelenk DN/OD 160/90° an DN/OD 250**
Sattelstück zum seitlichen Anschluss von glattwandigen Kanalrohren DN/OD 160 an glattwandige Hauptrohre aus Polypropylen, PE, PVC und GfK.
Sattelstück komplett aus Polypropylen mit integriertem Kugelgelenk, Rohrleitung im Kugelgelenk allseitig zwischen 0 und 7,5° (gesamt 15°) stufenlos abwinkelbar.
Außen auf Hauptrohr aufliegende Anschlussdichtung aus EPDM mit zusätzlicher Quelldichtung aus thermoplastischem Elastomer. Sattelstück mit dauerhafter Signierung (Material/Durchmesser) vom Hauptrohr aus lesbar.

Hauptrohrdurchmesser: DN/OD 250
Hauptrohrwanddicke: 6,0 mm bis 22,0 mmm

Im Einheitspreis ist der fachgerechte Anschluss mittels Lochsäge (Bohrung: 162 mm +1/-1 mm) am Hauptkanal einzurechnen.
Ein Einbau-/Bohrlochprotokoll ist zu erstellen.

Sattelstück einschließlich aller Materialien frei Baustelle liefern und nach Einbauanleitung des Herstellers einbauen.
Menge: 1,000 St

**03.02.0010 Sattelstück mit Kugelgelenk DN/OD 160/90° an DN/OD 315**
Sattelstück zum seitlichen Anschluss von glattwandigen Kanalrohren DN/OD 160 an glattwandige Hauptrohre aus Polypropylen, PE, PVC und GfK.
Sattelstück komplett aus Polypropylen mit integriertem Kugelgelenk, Rohrleitung im Kugelgelenk allseitig zwischen 0 und 7,5° (gesamt 15°) stufenlos abwinkelbar.
Außen auf Hauptrohr aufliegende Anschlussdichtung aus EPDM mit zusätzlicher Quelldichtung aus thermoplastischem Elastomer. Sattelstück mit dauerhafter Signierung (Material/Durchmesser) vom Hauptrohr aus lesbar.

Hauptrohrdurchmesser: DN/OD 315
Hauptrohrwanddicke: 6,0 mm bis 23,0 mmm

Im Einheitspreis ist der fachgerechte Anschluss mittels Lochsäge (Bohrung: 162 mm +1/-1 mm) am Hauptkanal einzurechnen.
Ein Einbau-/Bohrlochprotokoll ist zu erstellen.

Sattelstück einschließlich aller Materialien frei Baustelle liefern und nach Einbauanleitung des Herstellers einbauen.
Menge: 1,000 St

*Hinweis: Vorbemerkungen zu Rohrleitungen in PP*
Bei der Kalkulation und Verarbeitung der Rohrleitungen aus PP sind folgende Einzelheiten zu berücksichtigen:

Die Rohre sind in Längen nach Wahl des AN anzuliefern, auf ebener Oberfläche sachkundig zu lagern, gegen Verrutschen zu sichern und vor Sonneneinstrahlung mit einer weißen Plane oder Bauvlies zu schützen, damit keine Vorverformungen der Rohre entstehen.
Die Rohrstapel sind während der gesamten Bauzeit zu sichern und vorzuhalten.

Die Rohre sind schrittweise, entsprechend der Einbaurichtung, festzulegen. Der Sand in den Zwickelbereichen ist sorgfältig, gegebenenfalls von Hand, zu verdichten.
Die Rohre sind vom Anschlusspunkt an der Sammelrohrleitung bis zum Straßenablauf/Rohranschlusspunkt inkl. der Pass- und Zuschnitte fachgerecht in gleichmäßigem Gefälle geradlinig in Teillängen auf eine Sandbettung wasserdicht zu verlegen und wegen der Längenänderungen infolge möglicher Sonneneinstrahlung sofort abzudecken.
Formstücke, außer Muffen, werden übermessen und als Zulage zu den Rohrpositionen abgerechnet.

In den Einheitspreis zur Rohrverlegung einzurechnen sind:
-  Lieferung und Einbau der Muffen
-  Herstellen und Einbauen der Passstücke
-  Lieferung aller Materialien zur Verlegung der Rohrleitung

Die Abrechnung erfolgt durch das Aufmaß vom Anfangspunkt bis zum Endpunkt der Leitung.
Zum Nachweis ist jeder Anschluss im offenen Graben unter Angabe der Lage zu fotografieren. Das (die) Foto(s) sind den Abrechnungsunterlagen beizufügen.

**03.02.0011 Rohrleitung DN/OD 110 PP liefern und verlegen**
Hochlast-Vollwand-Kanalrohr DN/OD 110 PP liefern und verlegen, einschl. Lieferung und Herstellung der Bettung. Rohre nach DIN EN 1852 mit Doppelsteckmuffe/Überschiebmuffe und formschlüssig fixierten Dichtungen aus EPDM nach DIN EN 681-1, Dichtheit mind. von -0,5 bis +5,0 bar bei Verformung und Abwinklung nach EN 1277 nachgewiesen.

Geeignet für die Verlegung in Wasserschutzzone II und III gemäß DWA-A 142. Ringsteifigkeit mind. 16 kN/m², hochabriebfest, ohne Zusatz von Füllstoffen. Rohrleitung innen mit Hersteller-, Durchmesser- und Werkstoffangabe signiert.

Farbe: Blau, durchgehend eingefärbt, mit IR- reflektierenden Farbpigmenten.

Fremdwasserdichtheit bis 8 m Wassersäule von externem Prüfinstitut nachgewiesen.

Nachgewiesene dynamische Belastungsfähigkeit für die Berechnung bei nicht vorwiegend ruhenden Belastungen nach ATV-DVWK-A 127, Absatz 9.7.4

Wurzelfestigkeit nach DIN 4060 nachgewiesen. Das mittlere Spaltmaß zwischen Muffeneingang und Rohr darf zur Sicherstellung der Wurzelfestigkeit maximal 1,5 % des Nenndurchmessers betragen.

Untere Bettungsschicht nach DIN EN 1610 Typ 1, 100 mm + 1/10 DN, Auflagerwinkel 90 Grad, Abdeckung 300 mm, Verfüllmaterial für Bettungsschichten, Seitenverfüllung und Abdeckung nach DIN EN 1610 oder gemäß Herstellerangabe.
Proctordichte: min. 95 %.

Lieferung und Einbau des Materials für die Seitenverfüllung und die Abdeckung wird gesondert vergütet.

Einschließlich Rohrstatik und Prüfstatik.
Zu berücksichtigen sind:
ATV-DVWK-A 127,
Lastfälle max und min SLW 60,
Bodenarten Überschüttung,
Bodenarten Rohrgräben,
Bodenarten anstehender Boden,
Bettungsbedingung,
Grundwasser,
Grabenart,
Einbettungsbedingung,
Überschüttungsbedingung
Menge: 10,000 m

**03.02.0012 Rohrleitung DN/OD 160 PP liefern und verlegen**
Hochlast-Vollwand-Kanalrohr DN/OD 160 PP liefern und verlegen, einschl. Lieferung und Herstellung der Bettung. Rohre nach DIN EN 1852 mit Doppelsteckmuffe/Überschiebmuffe und formschlüssig fixierten Dichtungen aus EPDM nach DIN EN 681-1, Dichtheit mind. von -0,5 bis +5,0 bar bei Verformung und Abwinklung nach EN 1277 nachgewiesen.

Geeignet für die Verlegung in Wasserschutzzone II und III gemäß DWA-A 142. Ringsteifigkeit mind. 16 kN/m², hochabriebfest, ohne Zusatz von Füllstoffen. Rohrleitung innen mit Hersteller-, Durchmesser- und Werkstoffangabe signiert.

Farbe: Blau, durchgehend eingefärbt, mit IR- reflektierenden Farbpigmenten.

Fremdwasserdichtheit bis 8 m Wassersäule von externem Prüfinstitut nachgewiesen.

Nachgewiesene dynamische Belastungsfähigkeit für die Berechnung bei nicht vorwiegend ruhenden Belastungen nach ATV-DVWK-A 127, Absatz 9.7.4

Wurzelfestigkeit nach DIN 4060 nachgewiesen. Das mittlere Spaltmaß zwischen Muffeneingang und Rohr darf zur Sicherstellung der Wurzelfestigkeit maximal 1,5 % des Nenndurchmessers betragen.

Untere Bettungsschicht nach DIN EN 1610 Typ 1, 100 mm + 1/10 DN, Auflagerwinkel 90 Grad, Abdeckung 300 mm, Verfüllmaterial für Bettungsschichten, Seitenverfüllung und Abdeckung nach DIN EN 1610 oder gemäß Herstellerangabe.
Proctordichte: min. 95 %.

Lieferung und Einbau des Materials für die Seitenverfüllung und die Abdeckung wird gesondert vergütet.

Einschließlich Rohrstatik und Prüfstatik.
Zu berücksichtigen sind:
ATV-DVWK-A 127,
Lastfälle max und min SLW 60,
Bodenarten Überschüttung,
Bodenarten Rohrgräben,
Bodenarten anstehender Boden,
Bettungsbedingung,
Grundwasser,
Grabenart,
Einbettungsbedingung,
Überschüttungsbedingung
Menge: 15,000 m

**03.02.0013 Bogen DN 110 PP, Zulage**
Zulage zur Rohrleitung DN/OD 110 PP für das Liefern und Verlegen von Bögen. Materialgüte, Materialeigenschaften, Dichtsystem und Farbe wie Rohrleitung. Nachgewiesene Ringsteifigkeit mindestens 16 kN/m².

Abwinklung 15, 30, 45 Grad
Menge: 3,000 St

**03.02.0014 Bogen DN 160 PP, Zulage**
Zulage zur Rohrleitung DN/OD 160 PP für das Liefern und Verlegen von Bögen. Materialgüte, Materialeigenschaften, Dichtsystem und Farbe wie Rohrleitung. Nachgewiesene Ringsteifigkeit mindestens 16 kN/m².

Abwinklung 15, 30, 45 Grad
Menge: 9,000 St

**03.02.0015 Abzweig DN 110/110, 45° PP, Zulage**
Zulage zur Rohrleitung DN/OD 110 PP für das Liefern und Verlegen von Abzweigen. Materialgüte, Materialeigenschaften, Dichtsystem und Farbe wie Rohrleitung. Nachgewiesene Ringsteifigkeit mindestens 16 kN/m².

Abzweig DN/OD 110/110, 45 Grad
Menge: 1,000 St

**03.02.0016 Abzweig DN 160/110, 45° PP, Zulage**
Zulage zur Rohrleitung DN/OD 160 PP für das Liefern und Verlegen von Abzweigen. Materialgüte, Materialeigenschaften, Dichtsystem und Farbe wie Rohrleitung. Nachgewiesene Ringsteifigkeit mindestens 16 kN/m².

Abzweig DN/OD 160/110, 45 Grad
Menge: 1,000 St

**03.02.0017 Übergangsrohr DN 160/110 PP, Zulage**
Zulage zur Rohrleitung DN/OD 160 PP für das Liefern und Verlegen von Übergangsrohren. Materialgüte, Materialeigenschaften, Dichtsystem und Farbe wie Rohrleitung. Nachgewiesene Ringsteifigkeit mindestens 16 kN/m².

Übergangsrohr DN/OD 160/110
Menge: 1,000 St

**03.02.0018 Übergangsstück (KGUSM) DN 160 PP auf DN 150 Stz, Zulage**
Zulage zur Rohrleitung DN/OD 160 PP für das Liefern und Verlegen von Übergangsstücken gemäß DIN EN 1852-1. Übergangsstück zur Verbindung eines Kunststoffrohrspitzendes DN/OD 160 auf eine Steinzeugrohrmuffe DN 150.

KGUSM Übergang DN160/150
Menge: 1,000 St

**03.02.0019 Kastenrinne aufnehmen und abfahren**
Vorhandene Kastenrinne, NW bis 150 mm, aus Beton- oder Kunststofffertigteilen einschl. Abdeckungen, Einlaufkasten und Fundamentbeton ausbauen, aufnehmen und abfahren.
Das Abbruchmaterial ist entsprechend dem Kreislaufwirtschaftsgesetz zu verwerten bzw. zu beseitigen.
Die erforderlichen Erdarbeiten sind einzurechnen.
Menge: 2,000 m

*Hinweis: Vorbemerkungen zu Straßenabläufen:*
Straßenablaufkörper höhen- und fluchtgerecht einbauen.
In den Einheitspreis einrechnen:
-  Lieferung aller Materialien
-  Ausführung der Erdarbeiten
-  Lagenweises Verfüllen und Verdichten des Arbeitsraumes mit
  Kies (Arbeitsraum der nicht ordnungsgemäß verfüllt werden
  kann, mit Beton verfüllen)
-  Erschwernisse beim Auftreten von Versorgungsleitungen
  (Handschachtung, Sichern der Leitungen u.ä.)
-  Abfuhr des überschüssigen Bodens zur Kippe
-  Falls erforderlich:
  Aufsätze provisorisch einbauen und dem Baufortschritt
  entsprechend auf Höhe setzen.

Die Abrechnung erfolgt nach Stück.

Einzurechnen ist weiterhin die Angleichung an Nachbarflächen aus Pflaster oder Borde mittels Mörtelfuge oder anschneiden der Auflagerahmen.

Weiterhin gilt, dass entsprechende Bauzeitentwässerungen und deren Verschluss nach Einbau der Deckschichten einzusetzen sind.

**03.02.0020 Straßenablauf ohne Aufsatz (300/500)**
ACO Straßenablauf Combipoint PP,
Straßenablauf analog DIN 4052 aus Kunststofffertigteilen lastentkoppelt, teleskopier- und drehbar, mit horizontalen und vertikalen Versteifungs- und Verankerungsrippen, durch integrierte verschiebesichere EPDM-Lippendichtung wasserdicht bis 0,5 bar analog DIN 4030. Oberteile kompatibel zu Aufsatz Combipoint PP mit umlaufender Tropfkante aus Gusseisen sowie EPS-Combischalungshilfe für die Ausbildung des Betonauflagers des Aufsatzes und Einlegen in Aufsatzrahmen gegen Schmutzeintrag in der Bauphase.

bestehend aus:
Combipoint PP Boden 1a, rund, drehbar, mit Stutzen DN/OD 160, Abwinklung 15°, Gewicht: 2,6 kg, Bauhöhe: 35 cm, Werkstoff Polypropylen,
Artikelnummer: 89010
und
Combipoint PP Zwischen-/Oberteil 5b/6a, zulässige Abwinklung zum Unterteil bis 10%, Gewicht: 2,6 kg, Bauhöhe: 35 cm, Einsteckmaß 270 +/-30 mm, Werkstoff Polypropylen,
Artikelnummer: 89013
und
Combipoint PP Konus 11, zulässige Abwinklung zum Unterteil bis 10%, Gewicht: 2,6 kg, Bauhöhe: 35 cm, Einsteckmaß 270 +/-30 mm, Werkstoff Polypropylen,
Artikelnummer: 89012

Liefern und einschl. der Erdarbeiten und aller Materialien entsprechend der Einbau- und Bedienungsanleitung des Herstellers einbauen.

Hersteller:
ACO Tiefbau Vertrieb GmbH
Am Ahlmannkai
24782 Büdelsdorf

oder gleicher Art

'....................................................................................................'
Produkt/Hersteller vom Bieter bei Angebotsabgabe einzutragen

Falls ein abweichendes Produkt angeboten wird, sind die Unterlagen einschl. aller zur Bewertung der Gleichwertigkeit erforderlichen Nachweise dem Angebot beizufügen.
Menge: 2,000 St

**03.02.0021 Straßenablaufaufsatz, Pultform (300/500)**
ACO Aufsatz Multitop 300 Pultform,
Klasse D 400 entsprechend DIN EN 124,
gemäß den Anforderungen der Gütesicherung nach RAL-GZ 692,
Pultform, Bauhöhe 100 mm,
Rahmenaußenmaße 300 x 524,
mit multifunktionalem Doppelscharnier,
Rahmen aus Gusseisen, hochziehbar, umlaufend geschlossen,
mit vorgeformten, bei Bedarf ausschlagbaren Bauzeitentwässerungen,
mit PEWEPREN-Einlagen,
mit Eimerauflage für Eimer nach DIN 4052,
Rost aus Gusseisen mit vier schraublosen und verkehrssicheren Arretierungen aus hochverschleißfestem Kunststoff,
Rost nach Lösen der Arretierungen herausnehmbar,
zweiseitig ca. 110 Grad aufklappbar,
Rost nach dem Aufklappen nicht herausnehmbar,
Schlitzweite 24 mm
Schlitzlängen kleiner 170 mm
Einlaufquerschnitt ca. 667 cm²
Gewicht ca. 38 kg
Artikel-Nr. 89405

Liefern und einschl. der Erdarbeiten und aller Materialien entsprechend der Einbau- und Bedienungsanleitung des Herstellers einbauen.

Schlammeimer Stahl verzinkt nach DIN 4052 Teil 4, Form C3, Langform, für Straßenablauf 300x500 liefern und einsetzen.

Hersteller:
ACO Tiefbau Vertrieb GmbH
Am Ahlmannkai
24782 Büdelsdorf

oder gleicher Art

'....................................................................................................'
Produkt/Hersteller vom Bieter bei Angebotsabgabe einzutragen

Falls ein abweichendes Produkt angeboten wird, sind die Unterlagen einschl. aller zur Bewertung der Gleichwertigkeit erforderlichen Nachweise dem Angebot beizufügen.
Menge: 2,000 St

**03.02.0022 Entwässerungsrinne NW 100 liefern und verlegen**
Entwässerungsrinne für Oberflächenwasser DIN EN 1433 und DIN 19580, Klasse C 250, zur Entwässerung von Pflasterwegen, Nennweite 100 mm, aus GFK, Entwässerungsrinne DIN 19580, ohne Gefälle, mit Abdeckung aus verzinktem Stahl, als Maschenrost 30/10, mit Kantenschutz aus verzinktem Stahl, mit Arretierung, einschl. Fundament aus Normalbeton C 25/30 DIN EN 206, DIN 1045-2 liefern und nach Einbauanleitung des Herstellers versetzen.

Produkt:
MEARIN EXPERT 100 Entwässerungsrinne
MEA 100 CLIPFIX, C 250, Maschenrost 30/10

Hersteller:
MEA Group GmbH
Sudetenstraße 1
86551 Aichach

oder gleicher Art

'....................................................................................................'
Produkt/Hersteller vom Bieter bei Angebotsabgabe einzutragen

Falls ein abweichendes Produkt angeboten wird, sind die Unterlagen einschl. aller zur Bewertung der Gleichwertigkeit erforderlichen Nachweise dem Angebot beizufügen.
Menge: 2,500 m

**03.02.0023 Entwässerungsrinne NW 100, Einlaufkasten, Zulage**
Einlaufkasten aus GFK, für Rohranschluss DN 110, ohne Abdeckung, mit Schlammeimer, einschl. Fundament aus Normalbeton C 25/30 DIN EN 206, DIN 1045-2 liefern und nach Einbauanleitung des Herstellers versetzen.
Als Zulage zur durchgemessenen Kastenrinne.

Produkt:
MEARIN EXPERT 100.EK Einlaufkasten

Hersteller:
MEA Group GmbH
Sudetenstraße 1
86551 Aichach

oder gleicher Art

'....................................................................................................'
Produkt/Hersteller vom Bieter bei Angebotsabgabe einzutragen

Falls ein abweichendes Produkt angeboten wird, sind die Unterlagen einschl. aller zur Bewertung der Gleichwertigkeit erforderlichen Nachweise dem Angebot beizufügen.
Menge: 2,000 St

**03.02.0024 Entwässerungsrinne NW 100, Stirnplatte**
Stirnplatte, geschlossen, für Rinnenanfang/-ende, liefern und einbauen.

Produkt:
MEARIN EXPERT 100.SE Stirnplatte geschlossen

Hersteller:
MEA Group GmbH
Sudetenstraße 1
86551 Aichach

oder gleicher Art

'....................................................................................................'
Produkt/Hersteller vom Bieter bei Angebotsabgabe einzutragen

Falls ein abweichendes Produkt angeboten wird, sind die Unterlagen einschl. aller zur Bewertung der Gleichwertigkeit erforderlichen Nachweise dem Angebot beizufügen.
Menge: 4,000 St

**03.02.0025 Entwässerungsrinne NW 100 aufnehmen und wieder verlegen**
Vorhandene MEARIN EXPERT 100 Entwässerungsrinne einschl. Abdeckungen, Einlaufkasten und Fundamentbeton ausbauen, aufnehmen und teilweise abfahren.
Fundament vorsichtig lösen und Aufbruchgut entsprechend dem Kreislaufwirtschaftsgesetz verwerten bzw. beseitigen.
Entwässerungsrinne im Baustellenbereich lagern und später wieder auf Fundament aus Normalbeton C 25/30 DIN EN 206, DIN 1045-2 nach Einbauanleitung des Herstellers versetzen.
Menge: 4,000 m

**03.02.0026 Fotodokumentation Entwässerungsanlage**
Fotodokumentation für jeden Straßen- / Punktablauf und jeden Sink- / Ablaufkasten in der noch offenen Baugrube erstellen.
Die Dokumentationen müssen den einzelnen Straßen- / Punktabläufen bzw. Sink- / Ablaufkästen eindeutig zuzuordnen sein und sind dem AG digital und auf Papier zu übergeben.
Ist die Dokumentation nicht zuzuordnen erfolgt keine Vergütung.
Menge: 5,000 St

#### Untertitel 03.03 Oberbau Wege und Plätze

**03.03.0001 Planum nachverdichten**
Vorh. Planum im Bereich der geplanten befestigten Oberflächen mittels Vibrationsverdichtungsgerät nachverdichten.
Menge: 450,000 m²

**03.03.0002 Lastplattendruckversuche durchführen**
Statische Lastplattendruckversuche als Kontrollprüfung zur Ermittlung der Lagerungsdichte des eingebauten Bodens durchführen.
Einschließlich Gestellung des Gegengewichts.
Die Messungen sind schriftlich zu dokumentieren und dem AG digital und auf Papier zu übergeben.
Der Versuch erfolgt durch ein neutrales, vom AG zu benennendes, amtlich anerkanntes Prüfinstitut.
Menge: 3,000 St

**03.03.0003 Verbesserungsmaterial liefern und einbauen**
Material für Baugrundverbesserung liefern und unterhalb des neu herzustellenden Oberbaus in unterschiedlicher Stärke in Teilbereichen einbauen und verdichten.

Material: gebrochenes Naturgestein
Lieferkörnung: 0/45 mm
Feinkornanteil: < 5 Ma% (UF 5 Material)

Die Leistung kommt zum Einsatz, wenn der EV2-Wert auf dem Planum 45 MPa unterschreitet.

Abgerechnet wird nach Aufmaß, Nachweis über Lieferscheine.
Einbaugewicht: 2,2 t/cbm, bzw. nach der Wichte-Angabe im Prüfzeugnis

Hinweis:
Vor dem Einbau sind die Eignungsnachweise/Prüfzeugnisse des einzubauenden Materials zu übergeben.
Menge: 4,000 m³

**03.03.0004 Frostschutzschicht herstellen**
Frostschutzschicht gemäß ZTV SoB-StB und TL SoB-StB liefern liefern und im Bereich der Betonsteinpflasterflächen profilgerecht einbauen und lagenweise verdichten.

Dicke im verdichteten Zustand: ca. 12-22 cm
Material: gebrochenes Naturgestein
Lieferkörnung: 0/32 mm
Feinkornanteil: < 5 Ma% (UF 5 Material)
Verformungsmodul EV2: mind. 80 MPa

Einschließlich der Erschwernisse für einzelne und geteilte Flächen. Das Feinplanum muss eine gleichmäßige und geschlossene Beschaffenheit aufweisen.

Abgerechnet wird nach Aufmaß, Nachweis über Lieferscheine.
Einbaugewicht: 2,2 t/cbm, bzw. nach der Wichte-Angabe im Prüfzeugnis

Hinweis:
Vor dem Einbau sind die Eignungsnachweise/Prüfzeugnisse des einzubauenden Materials zu übergeben.
Menge: 49,000 m³

**03.03.0005 Schottertragschicht (D = 15 cm) herstellen**
Schottertragschicht gemäß ZTV SoB-StB und TL SoB-StB liefern und im Bereich der Betonsteinpflasterflächen profilgerecht einbauen und lagenweise verdichten.

Dicke im verdichteten Zustand: 15 cm
Material: gebrochenes Naturgestein
Lieferkörnung: 0/45 mm
Feinkornanteil: < 5 Ma% (UF 5 Material)
Verformungsmodul EV2: mind. 100 MPa

Einschließlich der Erschwernisse für einzelne und geteilte Flächen. Das Feinplanum muss eine gleichmäßige und geschlossene Beschaffenheit aufweisen.

Abgerechnet wird nach Aufmaß, Nachweis über Lieferscheine.
Einbaugewicht: 2,2 t/cbm, bzw. nach der Wichte-Angabe im Prüfzeugnis

Hinweis:
Vor dem Einbau sind die Eignungsnachweise/Prüfzeugnisse des einzubauenden Materials zu übergeben.
Menge: 42,000 m³

*Hinweis: Zu Bordanlagen:*
Soweit nicht gesondert ausgeschrieben sind alle Formsteine (wie Flügelsteine, Übergangssteine, Radiensteine) und Passstücke in die Positionen einzurechnen.
Werksseitige Schnitte gelten als Formsteine und werden nicht gesondert vergütet. Alle Radien bis 10 sind mit Radiensteinen auszuführen.

**03.03.0006 Bordstein, T 10/25, liefern und versetzen**
Tiefbordstein aus Beton nach DIN EN 1340, Maße DIN 483, Qualitätsstufe D:I:T, T 10/25, beidseitig gefast, Farbe grau, liefern und höhen- und fluchtgerecht auf ein geschaltes Fundament aus Beton C20/25, 25 cm breit und mind. 20 cm stark, mit einer geschalten Rückenstütze aus Beton C20/25, 15 cm breit und mind. 15 cm hoch, in Geraden und in Kurven einschließlich Passstücke versetzen. Dabei ist ein Fugenabstand von 5 mm einzuhalten und alle 8 m eine Dehnungsfuge durch Fundament und Rückenstütze einzubauen.
Ansonsten entsprechend den Vorschriften der DIN 18318.
Menge: 60,000 m

**03.03.0007 Bordstein, T 10/25, Winkelbord 90°, Zulage**
Tiefbordstein aus Beton nach DIN EN 1340, Maße DIN 483, Qualitätsstufe D:I:T, T 10/25, beidseitig gefast, Farbe grau, jedoch als Winkelbord-Inneneckstein/Außeneckstein, 90°.

Als Zulage zum Tiefbordstein.
Menge: 3,000 St

**03.03.0008 Bordstein, T 10/25, Winkelbord 135°, Zulage**
Tiefbordstein aus Beton nach DIN EN 1340, Maße DIN 483, Qualitätsstufe D:I:T, T 10/25, beidseitig gefast, Farbe grau, jedoch als Winkelbord-Inneneckstein/Außeneckstein, 135°.

Als Zulage zum Tiefbordstein.
Menge: 1,000 St

**03.03.0009 Bordstein, T 10/25, Radienstein, Zulage**
Tiefbordstein aus Beton nach DIN EN 1340, Maße DIN 483, Qualitätsstufe D:I:T, T 10/25, beidseitig gefast, Farbe grau, jedoch als Radienstein.

Als Zulage zum geraden Tiefbordstein.
Menge: 17,000 m

**03.03.0010 Bordstein, T 10/25, schneiden**
Tiefbordstein aus Beton scharfkantig, rechtwinklig oder schräg in voller Dicke, nass mit Motortrennscheibe in geschlossenem Unterstand schneiden.
Ecken sind mit beidseitigem Gehrungsschnitt auszuführen.
Menge: 23,000 St

**03.03.0011 Schotterrasen, Schottertragschicht, herstellen**
Schottertragschicht für die Schotterrasenflächen liefern, profilgerecht einbauen und lagenweise verdichten.

Ungebundene Tragschicht gemäß FLL-Richtlinien und den TL SoB-StB 20, profilgerecht mit seitlicher Abböschung einbauen und lagenweise verdichten.

Dicke im verdichteten Zustand: 20 cm
Material: gebrochenes Naturgestein
Lieferkörnung: 0/32 bis 0/45 mm
Feinkornanteil: < 5 Ma% (UF 5 Material)

Einschließlich der Erschwernisse für einzelne und geteilte Flächen. Das Feinplanum muss eine gleichmäßige und geschlossene Beschaffenheit aufweisen.

Abgerechnet wird nach Aufmaß, Nachweis über Lieferscheine.

Hinweis:
Vor dem Einbau sind die Eignungsprüfungen des einzubauenden Materials zu übergeben.
Menge: 10,000 m³

**03.03.0012 Schotterrasen, Vegetationstragdecksicht, herstellen**
Vegetationstragdeckschicht auf Löß, Lava, Bims, Sand - Basis gemäß der FLL Richtlinie für den Bau von begrünbaren Flächenbefestigungen und nach Vorgaben der Düngemittelverordnung, in homogener Mischung der Körnung 0-16 mm herstellen, liefern und höhengerecht einbauen.

Einbaudicke: 20 cm
Tragfähigkeit im EV2 des Lastplattendruckversuchs:
mind. 30 MPa
Zu berücksichtigender Verdichtungsfaktor: 1,2-1,3

Einbau nach Herstellerangaben zwischen Randeinfassungen.
Einschließlich der Erschwernisse für einzelne und geteilte Flächen. Das Feinplanum muss eine gleichmäßige und geschlossene Beschaffenheit aufweisen.

Abgerechnet wird nach Aufmaß, Nachweis über Lieferscheine.
Menge: 50,000 m²

*Hinweis: Zum Fallschutzbelag aus EPDM:*
Fugenloser, 2-lagiger Fallschutzbelag, bestehend aus Basisschicht und Deckschicht, im Ortseinbauverfahren nach DIN EN 1177:2018 und UVP gem. DIN 18035-6:2014-12, ergänzende Prüfungen zur Migration gem. DIN EN71-Teil 3, Bestimmung des Abriebwiderstandes gem. DIN EN 14877:2013

**03.03.0013 Fallschutzbelag, Frostschutzschicht, herstellen**
Frostschutzschicht für den Fallschutzbelag liefern, profilgerecht einbauen und lagenweise verdichten.

Ungebundene Tragschicht gemäß Herstellerempfehlung, TL SoB-StB und TL Gestein-StB 04, profilgerecht einbauen und lagenweise verdichten.

Dicke im verdichteten Zustand: 15 cm
Material: gebrochenes Naturgestein
Lieferkörnung: 0/45 mm
Feinkornanteil: < 5 Ma% (UF 5 Material)

Einschließlich der Erschwernisse für einzelne und geteilte Flächen. Das Feinplanum muss eine gleichmäßige und geschlossene Beschaffenheit aufweisen.

Sämtliche Erschwernisse und Mehraufwendungen beim Einbau des Fallschutzbelags die durch die bereits aufgebauten Spielgeräte entstehen sind einzukalkulieren.

Abgerechnet wird nach Aufmaß, Nachweis über Lieferscheine.

Hinweis:
Vor dem Einbau sind die Eignungsprüfungen des einzubauenden Materials zu übergeben.
Menge: 10,000 m³

**03.03.0014 Fallschutzbelag, untere Schottertragschicht, herstellen**
Untere Schottertragschicht für den Fallschutzbelag liefern, profilgerecht einbauen und lagenweise verdichten.

Ungebundene Tragschicht gemäß Herstellerempfehlung, TL SoB-StB und TL Gestein-StB 04, profilgerecht einbauen und lagenweise verdichten.

Dicke im verdichteten Zustand: 14 cm
Material: gebrochenes Naturgestein
Lieferkörnung: 0/32 mm
Feinkornanteil: < 5 Ma% (UF 5 Material)
Verformungsmodul EV2: mind. 80 MPa

Einschließlich der Erschwernisse für einzelne und geteilte Flächen. Das Feinplanum muss eine gleichmäßige und geschlossene Beschaffenheit aufweisen.

Sämtliche Erschwernisse und Mehraufwendungen beim Einbau des Fallschutzbelags die durch die bereits aufgebauten Spielgeräte entstehen sind einzukalkulieren.

Abgerechnet wird nach Aufmaß, Nachweis über Lieferscheine.

Hinweis:
Vor dem Einbau sind die Eignungsprüfungen des einzubauenden Materials zu übergeben.
Menge: 10,000 m³

**03.03.0015 Fallschutzbelag, obere Schottertragschicht, herstellen**
Obere Schottertragschicht für den Fallschutzbelag liefern, profilgerecht einbauen und lagenweise verdichten.

Ungebundene Tragschicht gemäß Herstellerempfehlung, TL SoB-StB und TL Gestein-StB 04, profilgerecht einbauen und lagenweise verdichten.

Dicke im verdichteten Zustand: 6 cm
Material: gebrochenes Naturgestein
Lieferkörnung: 0/16 mm
Verformungsmodul EV2: mind. 80 MPa

Einschließlich der Erschwernisse für einzelne und geteilte Flächen. Das Feinplanum muss eine gleichmäßige und geschlossene Beschaffenheit aufweisen.

Sämtliche Erschwernisse und Mehraufwendungen beim Einbau des Fallschutzbelags die durch die bereits aufgebauten Spielgeräte entstehen sind einzukalkulieren.

Abgerechnet wird nach Aufmaß, Nachweis über Lieferscheine.

Hinweis:
Vor dem Einbau sind die Eignungsprüfungen des einzubauenden Materials zu übergeben.
Menge: 4,000 m³

**03.03.0016 Fallschutzbelag, Basisschicht, Fallhöhe 1,50 m, einbauen**
Basisschicht für den 2-lagigen Fallschutzbelag liefern und gemäß Herstellerangaben einbauen.

Gesamtdicke Fallschutzbelag: 60 mm
Freie Fallhöhe: 1,50 m

Basisschicht: PU-gebundenes Gummifasergranulat geschüttet
Dicke: 50 mm

Abrechnung nach eingebauter Oberfläche des Fallschutzbelags, für die Herstellung der Anschlüsse an andere Oberflächenmaterialien werden Zulagen berechnet.

Sämtliche Erschwernisse und Mehraufwendungen beim Einbau des Fallschutzbelags die durch die bereits aufgebauten Spielgeräte entstehen sind einzukalkulieren.
Menge: 65,000 m²

**03.03.0017 Fallschutzbelag, Deckschicht, Gelb, einbauen**
Deckschicht, Farbe Gelb, für den 2-lagigen Fallschutzbelag liefern und gemäß Herstellerangaben einbauen.

Nutzschicht bestehend aus volldurchgefärbtem EPDM-Neugummi-Granulat mit PU-Bindemittel gemischt.

Entspricht Bewertungsgruppe R10, Zertifiziert von der DGUV.

Deckschicht: PU-gebundenes EPDM-Granulat geschüttet.
Dicke: 10 mm
Farbe: Gelb
Genauer Farbton in Abstimmung mit dem AG und nach Freigabe durch den AG.

Abrechnung nach eingebauter Oberfläche des Fallschutzbelags, für die Herstellung der Anschlüsse an andere Oberflächenmaterialien werden Zulagen berechnet.

Sämtliche Erschwernisse und Mehraufwendungen beim Einbau des Fallschutzbelags die durch die bereits aufgebauten Spielgeräte entstehen sind einzukalkulieren.
Menge: 65,000 m²

**03.03.0018 Fallschutzbelag, Ränder schützen**
An den Fallschutzbelag angrenzende Randeinfassungen und Oberflächenbeläge mit Klebeband und Folie vor Verschmutzung durch die Kunststoffmasse schützen und nach Einbau des Fallschutzbelags wieder freilegen.
Klebeband und Folie sind nach Gebrauch entsprechend dem Kreislaufwirtschaftsgesetz zu verwerten bzw. zu beseitigen.
Menge: 35,000 m

**03.03.0019 Betonsteinpflaster 15/30/8, anthrazit, liefern**
Betonsteinpflaster aus Pflastersteinen nach DIN EN 1338,
Format 15/30/8 cm, mit Verschiebesicherung, gerade Kanten mit Microfase, Farbe anthrazit, Qualität D:I:K, liefern.

Produkt:
QuintanoPur-Pflaster 15/30/8 cm, Farbe anthrazit, Microfase, Doppelnocken-Verschiebesicherung, rutschhemmend Klasse R13

Liefernachweis:
EHL AG
Alte Chaussee 127
56642 Kruft
Menge: 240,000 m²

**03.03.0020 Betonsteinpflaster 15/30/8, anthrazit, verlegen**
Betonsteinpflaster aus Pflastersteinen nach DIN EN 1338,
Format 15/30/8 cm, mit Verschiebesicherung, gerade Kanten mit Microfase, Farbe anthrazit, Qualität D:I:K, verlegen.

Bettung aus Splitt-Brechsand-Gemisch nach TL Min-StB (Splitt / Brechsand 0/5 mm) aus Basalt, Dicke im verdichteten Zustand 3-5 cm.
Die vorhandene Tragschicht aus Schotter mit Brechsand 0/2 einschlämmen (falls erforderlich, z.B. bei Nesterbildung). Steine hammerfest setzen. Fugenbreite 3-5 mm max. nach DIN 18318.
Verfugung im Zuge der Pflasterung ausführen:
Verfugung 0/5mm Basalt, Fugenfüllung einfegen und einschlämmen, Pflasterbelag nach ablaufen des Wassers abrütteln mit reversierbarer Rüttelplatte. Bei schlagempfindlichen Gesteinsarten eine Kunststoffplatte unter der Grundplatte des Rüttlers zum Schutz gegen Zerstörung der Pflastersteine befestigen (Polyurethanmatte). Die Rammung hat bis zur vollständigen Standfestigkeit und Ebenflächigkeit des Pflasters zu erfolgen.
2. Fugenfüllung mit Edelbrechsand wie bei 1. Fugenfüllung nachschlämmen und nachsanden. Überschüssigen Sand entfernen.
Die ZTV Pflaster-StB 20 und die DIN 18318 sind verbindlich zu beachten.
Verband: Halbsteinverband

Innerhalb der Gewährleistungszeit ist die Fläche 2 mal nachzusanden und zwar 6 und 12 Monate ab dem Abnahmetag.
Die Nachsandetermine sind dem AG mind. 2 Wochen vorher schriftlich anzukündigen.
Die Kosten für das Nachsanden sind hier einzurechnen.
Menge: 290,000 m²

**03.03.0021 Betonsteinpflasterläufer, 1-zeilig, Zulage**
Betonsteinpflaster aus Pflastersteinen nach DIN EN 1338,
Format 15/30/8 cm, mit Verschiebesicherung, gerade Kanten mit Microfase, Farbe anthrazit, Qualität D:I:K, jedoch als 1-zeiliger Läufer zur Einfassung der Pflasterflächen.
Als Zulage zur Pflasterverlegung nach m².
Menge: 35,000 m

**03.03.0022 Betonsteinpflasterläufer auf Beton, 1-zeilig, Zulage**
Betonsteinpflaster aus Pflastersteinen nach DIN EN 1338,
Format 15/30/8 cm, mit Verschiebesicherung, gerade Kanten mit Microfase, Farbe anthrazit, Qualität D:I:K, jedoch als 1-zeiliger Läufer auf Betonfundament zur Einfassung der Pflasterflächen.
Als Zulage zur Pflasterverlegung nach m².

Betonpflastersteine höhen- und fluchtgerecht auf einem geschalten Fundament aus Beton C20/25, 15 cm breit und mind. 20 cm stark, in Geraden und Kurven einschließlich Passstücke gebunden versetzen.
Im Einheitspreis ist das Anlegen von Dehnungsfugen im Abstand von 6 m mit einzukalkulieren.
Die Fugen sind mit Trasszementmörtel MG III zu verfugen.
Als Zulage zur Pflasterverlegung nach m².
Menge: 90,000 m

**03.03.0023 Betonsteinpflastereinfassung auf Beton, 1-zeilig, Zulage**
Betonsteinpflaster aus Pflastersteinen nach DIN EN 1338,
Format 15/30/8 cm, mit Verschiebesicherung, gerade Kanten mit Microfase, Farbe anthrazit, Qualität D:I:K, jedoch als 1-zeiliger Läufer auf Betonfundament mit Rückenstütze zur Einfassung der Pflasterflächen.
Als Zulage zur Pflasterverlegung nach m².

Betonpflastersteine höhen- und fluchtgerecht auf einem geschalten Fundament aus Beton C20/25, 30 cm breit und mind. 20 cm stark, mit einer geschalten Rückenstütze aus Beton C20/25, 15 cm breit und ca. 4 cm hoch, in Geraden und Kurven einschließlich Passstücke gebunden versetzen.
Im Einheitspreis ist das Anlegen von Dehnungsfugen im Abstand von 6 m mit einzukalkulieren.
Die Fugen sind mit Trasszementmörtel MG III zu verfugen.
Als Zulage zur Pflasterverlegung nach m².
Menge: 50,000 m

**03.03.0024 Betonsteinpflasterrinne auf Beton, 2-zeilig, Zulage**
Betonsteinpflaster aus Pflastersteinen nach DIN EN 1338,
Format 15/30/8 cm, mit Verschiebesicherung, gerade Kanten mit Microfase, Farbe anthrazit, Qualität D:I:K, jedoch als 2-zeilige Rinne.
Als Zulage zur Pflasterverlegung nach m².

Betonpflastersteine höhen- und fluchtgerecht auf einem geschalten Fundament aus Beton C20/25, 20 cm stark, in Geraden einschließlich Passstücke gebunden versetzen.
Im Einheitspreis ist das Anlegen von Dehnungsfugen im Abstand von 6 m mit einzukalkulieren.
Die Fugen sind mit Trasszementmörtel MG III zu verfugen.
Als Zulage zur Pflasterverlegung nach m².
Menge: 15,000 m

**03.03.0025 Betonsteinpflaster 10/10/8, anthrazit, Zulage**
Betonsteinpflaster aus Pflastersteinen nach DIN EN 1338,
Format 10/10/8 cm, gerade Kanten mit Microfase, Farbe anthrazit, Qualität D:I:K, liefern und höhen- und fluchtgerecht als 1-zeiliger Läufer zur Einfassung der Kanalschachtabdeckungen verlegen.

Als Zulage zur Lieferung und Verlegung des Betonsteinpflasters.
Menge: 2,000 m²

**03.03.0026 Rippenplatte 30/30/8, weiß, Zulage**
Rippenplatte aus Beton nach DIN 32984, Format 30/30/8 cm, Farbe weiß, liefern und höhen- und fluchtgerecht in Geraden verlegen. Einzelflächen in verschiedenen Größen.
Die Rippenplatten sind basisbündig zu verlegen.

Rippenplatte mit 6 Rippen, Rippenabstand 50 mm, Rippenbreite 15 mm, Rippenhöhe 4 mm

Als Zulage zur Lieferung und Verlegung des Betonsteinpflasters.
Menge: 10,000 m²

**03.03.0027 Noppenplatte 30/30/8, weiß, Zulage**
Noppenplatte aus Beton nach DIN 32984, Format 30/30/8 cm, Farbe weiß, liefern und höhen- und fluchtgerecht in Geraden verlegen. Einzelflächen in verschiedenen Größen.
Die Noppenplatten sind basisbündig zu verlegen.

Noppenplatte mit 32 Noppen, Noppenabstand 75 mm, Anordnung diagonal, Noppen in Kugelkalotten-Form, Noppenhöhe 5 mm

Als Zulage zur Lieferung und Verlegung des Betonsteinpflasters.
Menge: 2,000 m²

**03.03.0028 Betonsteinpflaster (D = 8 cm) schneiden**
Pflaster aus Beton scharfkantig, rechtwinklig oder schräg in voller Dicke, nass mit Motortrennscheibe in geschlossenem Unterstand schneiden.

Dicke des Pflasters: 8 cm
Menge: 200,000 m

**03.03.0029 Unterboden liefern und einbauen**
Stein- und unkrautfreien sandig-lehmigen Unterboden liefern und unterhalb des neuen Oberbodens ab Planum in unterschiedlichen Stärken zur Auffüllung einbauen.
Unterboden zu etwa gleichen Anteilen aus Sand, Schluff und Ton.

Abgerechnet wird nach Aufmaß, Nachweis über Lieferscheine.
Menge: 15,000 m³

**03.03.0030 Oberboden liefern und andecken**
Hochwertigen stein- und unkrautfreien Oberboden Klasse 1 nach DIN 18300 liefern und andecken.
Güteüberwachter Oberboden in bester Qualität, frei von Störstoffen, gesiebt und trocken gelagert und mit Kompost angereichert (Kompostanteil 25 %).

Oberboden, Zuordnungswert Z 0 nach den TR LAGA, die Schadstoff-Freiheit des gelieferten Oberbodens ist seitens des AN nachzuweisen.

Oberboden im Bereich der Heckenpflanzungen und Staudenflächen rd. 25 cm stark andecken, Oberboden im Bereich der Rasenflächen rd. 15 cm stark andecken.
Menge: 55,000 m³

#### Untertitel 03.04 Ausstattung

*Hinweis: Zum Aufstellen der Spielgeräte:*
Die Fläche ist vor dem Aufstellen der Spielgeräte bis Unterkante neu einzubauendem Fallschutzbelag herzustellen. Nach dem Aufbau der Spielgeräte ist der Fallschutzbelag herzustellen. Sämtliche Erschwernisse beim Einbau des Fallschutzbelags durch die bereits aufgestellten Spielgeräte sind in die Einheitspreise einzukalkulieren. Die Koordinierung mit der ausführenden Firma zum Aufbau der Spielgeräte obliegt dem AN.

**03.04.0001 Spielplatz, Fachpersonalbetreuung beim Aufbau**
*** Pauschalposition
Betreuung des Spielgeräteaufbaus durch Fachpersonal vom Hersteller der Spielgeräte.
Menge: 1,000 psch

**03.04.0002 Spielgerät Lokomotive liefern und aufstellen**
Spielgerät Lokomotive liefern und aufstellen.

Hochwertige und perfekt gearbeitete Lokomotive in Form eines Kriechtunnels und einem Fahrerstand.

Gerätemaße: 0,94m x 1,96m
Gesamthöhe: 1,47m
Maximale Fallhöhe: 0,75m
Sicherheitsareal: 3,94m x 4,96m
Altersempfehlung: 3-12 Jahre
Anzahl der Benutzer: 4
Produkt entspricht der EN_1176_2017_Norm

Material:
Ständerwerk: Besteht aus einer Stahlkonstruktion S235JR, verzinkt und pulverbeschichtet
Böden: Grundplatte besteht aus 13 mm HPL (High-Pressure-Laminate) Platte
Seitliche Wände & Balustraden: bestehen aus 15mm HDPE Platten

Farben der Oberflächen in Abstimmung mit dem AG.

Spielgerät liefern und nach Herstellerangaben einschließlich aller erforderlichen Erd- und Montagearbeiten und Herstellung der Ortsfundamente aus Beton C 20/25 fachgerecht aufstellen.

Inkl. Erstellung einer Werkzeichnung zur Produktionsfreigabe.

Produkt: Spielplatz Lokomotive
Artikelnummer: BU-4030

Hersteller:
Spiel-Linie GmbH
Drosseleck 1
24226 Heikendorf

oder gleicher Art

'....................................................................................................'
Produkt/Hersteller vom Bieter bei Angebotsabgabe einzutragen

Falls ein abweichendes Produkt angeboten wird, sind die Unterlagen einschl. aller zur Bewertung der Gleichwertigkeit erforderlichen Nachweise dem Angebot beizufügen.
Menge: 1,000 St

**03.04.0003 Spielgerät Wagon liefern und aufstellen**
Spielgerät Wagon liefern und aufstellen.

Hochwertiger und perfekt gearbeiteter geschlossener Wagon mit Sitzmöglichkeiten.

Gerätemaße: 1,02m x 1,28m
Gesamthöhe: 1,42m
Maximale Fallhöhe: 0,55m
Sicherheitsareal: 4,02m x 4,28m
Altersempfehlung: 3-12 Jahre
Anzahl der Benutzer: 4
Produkt entspricht der EN_1176_2017_Norm

Material:
Ständerwerk: Besteht aus einer Stahlkonstruktion S235JR, verzinkt und pulverbeschichtet
Böden: Grundplatte besteht aus 13 mm HPL (High-Pressure-Laminate) Platte
Seitliche Wände & Balustraden: bestehen aus 15mm HDPE Platten

Farben der Oberflächen in Abstimmung mit dem AG.

Spielgerät liefern und nach Herstellerangaben einschließlich aller erforderlichen Erd- und Montagearbeiten und Herstellung der Ortsfundamente aus Beton C 20/25 fachgerecht aufstellen.

Inkl. Erstellung einer Werkzeichnung zur Produktionsfreigabe.

Produkt: Wagon zur Spielplatz Lokomotive
Artikelnummer: BU-4025

Hersteller:
Spiel-Linie GmbH
Drosseleck 1
24226 Heikendorf

oder gleicher Art

'....................................................................................................'
Produkt/Hersteller vom Bieter bei Angebotsabgabe einzutragen

Falls ein abweichendes Produkt angeboten wird, sind die Unterlagen einschl. aller zur Bewertung der Gleichwertigkeit erforderlichen Nachweise dem Angebot beizufügen.
Menge: 1,000 St

**03.04.0004 Spielgerät Eisenbahnanhänger liefern und aufstellen**
Spielgerät Eisenbahnanhänger liefern und aufstellen.

Hochwertiger und perfekt gearbeiteter geschlossener Wagon mit Sitzmöglichkeiten.

Gerätemaße: 0,87m x 1,28m
Gesamthöhe: 0,72m
Maximale Fallhöhe: 0,55m
Sicherheitsareal: 3,87m x 4,28m
Altersempfehlung: 3-12 Jahre
Anzahl der Benutzer: 4
Produkt entspricht der EN_1176_2017_Norm

Material:
Ständerwerk: Besteht aus einer Stahlkonstruktion S235JR, verzinkt und pulverbeschichtet
Böden: Grundplatte besteht aus 13 mm HPL (High-Pressure-Laminate) Platte
Seitliche Wände & Balustraden: bestehen aus 15mm HDPE Platten

Farben der Oberflächen in Abstimmung mit dem AG.

Spielgerät liefern und nach Herstellerangaben einschließlich aller erforderlichen Erd- und Montagearbeiten und Herstellung der Ortsfundamente aus Beton C 20/25 fachgerecht aufstellen.

Inkl. Erstellung einer Werkzeichnung zur Produktionsfreigabe.

Produkt: Eisenbahnanhänger mit Sitzmöglichkeit zur Spielplatz Lokomotive
Artikelnummer: BU-4035

Hersteller:
Spiel-Linie GmbH
Drosseleck 1
24226 Heikendorf

oder gleicher Art

'....................................................................................................'
Produkt/Hersteller vom Bieter bei Angebotsabgabe einzutragen

Falls ein abweichendes Produkt angeboten wird, sind die Unterlagen einschl. aller zur Bewertung der Gleichwertigkeit erforderlichen Nachweise dem Angebot beizufügen.
Menge: 1,000 St

**03.04.0005 Spielplatz, Prüfung durch einen Spielplatzprüfer**
*** Pauschalposition
*** Bedarfsposition ohne GB
Prüfung der Spielgeräte sowie der fertigen Spielplatzanlage gemäß DIN EN 1176 durch einen "Qualifizierten Spielplatzprüfer nach DIN 79161-1 und -2".

Prüfung der Spielgeräteanordnung vor Aufstellung.
Prüfung nach Fertigstellung der Gesamtanlage.
Menge: 1,000 psch

#### Untertitel 03.05 Vegetationstechnik

**03.05.0001 Schutz für Baumstamm herstellen, StD ü. 30-60 cm**
Schutz für Baumstamm durch Mantel mit Polsterung herstellen und während der Bauzeit vor- und unterhalten.
Der Mantel darf den Baumstamm und die Wurzelanläufe nicht berühren.
Stammdurchmesser über 30 bis 60 cm.
Polsterung des Stammes mit flexiblen Kunststoff-Drainrohren, kokosummantelt.
Mantel aus Brettern, 24 mm dick, lückenlos befestigen.
Mantelhöhe mindestens 2,50 m.
Schutz nach Beendigung der Bauarbeiten abbauen und einer Verwertung nach Wahl des AN zuführen.
Menge: 1,000 St

**03.05.0002 Boden für Baumgrube ausheben**
Boden für Baumgrube zum Einbau des Substrats sorgfältig höhen- und profilgerecht ausheben.

Boden gemäß Baugrundgutachten, Homogenbereiche A-B,
Materialklasse bis einschließlich BM-0* bemäß EBV,
ausheben und laden und entsprechend dem Kreislaufwirtschaftsgesetz verwerten bzw. beseitigen.

Die Baugrube wird gerechnet ab Unterkante Straßenoberbau (siehe Regelquerschnitte).

Grabentiefe von OK Straße bis Baugrubensohle:
bis 1,50 m
Menge: 24,000 m³

**03.05.0003 Wurzelsperre liefern und einbauen**
Hochdichte Wurzelsperre aus HDPE zum Schutz von Kanälen, Leitungen und Kabeln liefern und zwischen neuem Pflanzsubstrat und anstehendem Boden bis 1,50 m Tiefe in Baumgrube einbauen.

Rollenware in verschiedenen Höhen; Stärke: 1,0 mm;
Dichte: 0,97 g/cm³; Bruchspannung: 28-30 MPa; Bruchdehnung: >600 MPa; Weiterreißwiderstand: >100 MPa
liefern und nach Herstellerangaben einbauen inkl.Verbinden der Enden durch Überlappen und Verkleben mit Spezialklebeband.

Abgerechnet wird nach tatsächlich eingebauter Menge.
Menge: 40,000 m²
Produkt:
  Artikel:
    Artikelnummer: ReR2107
    Artikelkurztext: Wurzelsperre liefern und einbauen

**03.05.0004 Pflanzsubstrat Baum liefern und einbauen**
Mineralisches Substrat für Baumpflanzungen liefern und ab ca. 150 cm unter GOK bis ca. 30 cm unter GOK lagenweise in Schichtstärken bis 30 cm einbauen, mit anstehendem Boden verzahnen und standfest verdichten. Nach dem Verdichtungsvorgang Substrat durchdringend wässern!

Substrat produziert nach Vorgabe der FLL-Empfehlungen und der Düngemittelverordnung für überbaubare Baumgruben gemäß Pflanzgrubenbauweise 2 der FLL.
Naturprodukt aus Augit, Olivin, Magnetit, Limonit, Biotit und Tonen verschiedener Arten.

Körnung: 0-32 mm
Volumengewicht:
Anlieferungzustand, lose: ca. 1,05-1,20 t/m³
bei max. Wasserkapazität, verdichtet: ca. 1,65-1,95 t/m³
max Wasserkapazität: ca. 20-35 %
pH-Wert: ca. 7,0-7,5
Salzgehalt: ca. 10-50 mg/100g
Ev2 min. 45 MPa - max. 55 MPa

Abgerechnet wird nach Aufmaß, Nachweis über Lieferscheine.
Menge: 24,000 m³

**03.05.0005 Rasenansaat auf Oberbodenflächen herstellen**
Rasenansaat (Normalsaat) herstellen
Gebrauchsrasen Kräuterrasen, Saatgutmenge 10 g/m2,
RSM 2.4
Menge: 220,000 m²

**03.05.0006 Rasenansaat auf Schotterrasenflächen herstellen**
Rasenansaat (Normalsaat) herstellen
Schotterrasen / Parkplatzrasen für trockene Standorte,
70% Gräser, 30% Blumen und Kräuter, Saatgutmenge 4
g/m2,
ähnlich RSM 2.2.2
Menge: 50,000 m²

*Hinweis: Hinweistext Pflanzarbeiten*
Pflanzarbeiten nach DIN 18916.
In die angebotenen Einheitspreise ist einzukalkulieren:
1. Vor dem Pflanzen sind die Wurzeln aller Gehölze ohne Ballen in Wasser zu tauchen. Stauden sind vor dem Pflanzen gründlich zu wässern.
2. Wurzeln und oberirdische Pflanzenteile sind fachgerecht zurückzuschneiden (Pflanzschnitt).
3. Bei Stauden sind welke Blätter auszuzupfen und beim Transport geschädigte Triebe sind fachgerecht zurückzuschneiden.
4. Alle Etiketten, Schnüre, Bänder usw. sind zu entfernen.
5. Standsichere Verankerung gemäß gesonderter Position.
6. Durchdringendes Wässern nach der Pflanzung.

*Hinweis: Hinweistext Staudenpflanzungen*
Die Staudenpflanzung ist gemäß den bekannten Gestaltungsprinzipien einer Staudenmischpflanzung (7-8 Pflanzen je m²) mit Leitstauden (10-15 %), Begleitstauden (35-45 %), Füllstauden/Bodendeckern (40-55 %) sowie ergänzend den Zwiebelpflanzen (Herbstpflanzung) anzulegen.
Vor der Pflanzung sind die Stauden zunächst auszulegen und durch die Bauleitung / den Auftraggeber zu begutachten und freizugeben.

**03.05.0007 Leitstaude für Staudenbeet liefern und pflanzen**
Leitstaude, Topfware TB 9, für Staudenbeet liefern und zu den angegebenen Anteilen pflanzen:
Verbascum densiflorum  Großblütige Königskerze
Achillea millefolium  Schafgarbe
Aquilegia vulgaris  Gewöhnliche Akelei
Lathyrus niger  Schwarze Platterbse
Echium vulgare  Natternkopf
Malva moschata  Moschusmalve

Ausführung in Abstimmung mit dem AG und dem Planer.
Menge: 90,000 St

**03.05.0008 Begleitstaude für Staudenbeet liefern und pflanzen**
Begleitstaude, Topfware TB 9, für Staudenbeet liefern und zu den angegebenen Anteilen pflanzen:
Geranium sanguineum  Blutstorchschnabel
Campanula persicifolia  Pfirsich-Glockenblume
Campanula rotundifolia  Rundblättrige Glockenblume
Centaurea jacea oder C. scabiosa  Flockenblume
Clinopodium vulgare  Wirbeldost
Lychnis flos-cuculi  Kuckuckslichtnelke
Salvia pratensis  Wiesensalbei
Lotus corniculatus  Gewöhnlicher Hornklee
Scabiosa columbaria  Taubenskabiose

Ausführung in Abstimmung mit dem AG und dem Planer.
Menge: 285,000 St

**03.05.0009 Füllstaude für Staudenbeet liefern und pflanzen**
Füllstaude, Topfware TB 9, für Staudenbeet liefern und zu den angegebenen Anteilen pflanzen:
Ajuga reptans  Kriechender Günsel
Fragaria vesca  Walderdbeere
Alchemilla glaucescens  Filziger Frauenmantel

Ausführung in Abstimmung mit dem AG und dem Planer.
Menge: 340,000 St

**03.05.0010 Blumenzwiebeln liefern und stecken**
Blumenzwiebeln für Staudenbeete liefern und zu etwa gleichen Anteilen, je Sorte ca. 1/3, ca. 15 Stück je m², in Tuffs gleichmäßig verteilt zwischen den anderen Pflanzen stecken.

- Crocus vernus ssp. Albiflorus - Weißblühender Frühlings-Krokus
- Narcissus cyclamineus ‘Jenny‘ - Cyclamineus-Narzisse ‘Jenny‘
- Narcissus cyclamineus ‘Rapture‘ - Cyclamineus-Narzisse ‘Rapture‘

Ausführung in Abstimmung mit dem AG und dem Planer.
Menge: 1400,000 St

**03.05.0011 Heckenpflanze liefern und pflanzen**
Rotbuche (Fagus sylvatica), liefern und pflanzen.
Qualität: Heckenpflanze, verschulter Heister, 2x verpflanzt,
h = 100-125 cm
Pflanzabstand: 4 St pro lfm. Hecke, versetzt angeordnet

Ausführung in Abstimmung mit dem AG und dem Planer.
Menge: 60,000 St

**03.05.0012 Gehölz, Gleditsia triacanthos, Gold-Gleditschie, liefern und pflanzen**
Gold-Gleditschie (Gleditsia triacanthos, Sunburst), Solitär, 4xv., mDb., StU. 20-25 cm, Höhe 400-500 cm, Breite 150-200 cm, liefern und pflanzen, Pflanzloch DU 100 cm, 60 cm tief, herstellen.

Ausführung in Abstimmung mit dem AG und dem Planer.
Menge: 1,000 St

**03.05.0013 Gehölz, Magnolia grandiflora, Immergrüne Magnolie, liefern und pflanzen**
Immergrüne Magnolie (Magnolia grandiflora), Solitär, 4xv., mDb., StU. 20-25 cm, Höhe 400-500 cm, Breite 150-200 cm, liefern und pflanzen, Pflanzloch DU 100 cm, 60 cm tief, herstellen.

Ausführung in Abstimmung mit dem AG und dem Planer.
Menge: 1,000 St

**03.05.0014 Wurzelballenverankerung liefern und einbauen**
Unterirdisches Wurzelballenverankerungssystem für Bäume bis zu einem Stammumfang von 35 cm und einer Höhe von 6,0 m.

Bestehend aus:
- 3 Erdankern aus Komposit-Material,
  Haltekraft pro Anker: 600 kg
- je 1100 mm-Halteseil, Ø 4 mm, geöst
- Spanngurt 35 mm x 6.000 mm

liefern und nach Herstellerangaben einbauen.
Menge: 2,000 St

**03.05.0015 Dünger für Pflanzflächen liefern und ausbringen**
Stickstoffdünger, Kalkammonsalpeter, liefern und vor Auftrag des Rindenmulches auf den Pflanzflächen ausbringen, 15 g/m².
Menge: 105,000 m²

**03.05.0016 Verdunstungsschutz, Rindenmulch, herstellen**
Staudenflächen und Heckenpflanzflächen nach dem ersten Pflegegang zum Schutz vor Verdunstung abdecken.
Material: Rindenmulch aus heimischer Fichten- und Kiefernrinde
Körnung: 15/40 mm
Schichtdicke: 5-8 cm nach Setzung
Menge: 105,000 m²

#### Untertitel 03.06 Fertigstellungs- und Entwicklungspflege

*Hinweis: Hinweistext Fertigstellungspflege*
Die Fertigstellungspflege nach DIN 18916 ist Teil der Bauleistung. Sie umfasst die Leistungen, die zur Sicherung des Anwachsens der Bepflanzung notwendig sind. Sie endet mit der Abnahme der Baumaßnahme.
Wässerungsgänge sind vollständig und unmittelbar nach Mitteilung durch den AG durchzuführen. Die Pflegegänge sind dem AG einen Tag vor Ausführung schriftlich anzukündigen. Pflegerapporte sind innerhalb einer Woche vorzulegen.

**03.06.0001 Lockern der Heckenpflanzflächen**
Lockern der Heckenpflanzflächen, unerwünschten Aufwuchs abtrennen auf Pflanzflächen, abgestorbene Pflanzenteile abschneiden, Fläche von Unkraut, Steinen ab 5 cm Durchmesser und sonstigem Unrat säubern, Dauerunkräuter ausgraben. Anfallendes Material abräumen und umweltgerecht zur Wiederverwertung abfahren, einschl. Entsorgungskosten.
Bearbeitungstiefe der jeweiligen Pflanzenart anpassen.
1 Arbeitsgang hat ca. 10 m² Fläche.
Abrechnung je Arbeitsgang.
Menge: 1,000 St

**03.06.0002 Jäten der Beetflächen**
Jäten der Beetflächen, unerwünschten Aufwuchs abtrennen auf Pflanzflächen, abgestorbene Pflanzenteile abschneiden, Fläche von Unkraut, Steinen ab 5 cm Durchmesser und sonstigem Unrat säubern, Dauerunkräuter ausgraben. Anfallendes Material abräumen und umweltgerecht zur Wiederverwertung abfahren, einschl. Entsorgungskosten.
Bearbeitungstiefe der jeweiligen Pflanzenart anpassen.
1 Arbeitsgang hat ca. 95 m² Fläche.
Abrechnung je Arbeitsgang.
Menge: 1,000 St

**03.06.0003 Wässern der Gehölze, Hochstamm**
Wässern der Gehölze, Hochstamm, STU 20/25 cm,
Wasser ist direkt über den örtlichen Wasserversorger zu beziehen und abzurechnen, die Kosten für das Wasser sind einzurechnen, je Arbeitsgang 100 Liter je Baum,
1 Wässerungsgang hat 2 Bäume.
Abrechnung je Wässerungsgang.
Menge: 3,000 St

**03.06.0004 Wässern der Hecke**
Wässern der Hecke,
Wasser ist direkt über den örtlichen Wasserversorger zu beziehen und abzurechnen, die Kosten für das Wasser sind einzurechnen, je Arbeitsgang 30 Liter je lfd m Hecke,
1 Wässerungsgang hat ca. 15 lfd m Hecke.
Abrechnung je Wässerungsgang.
Menge: 3,000 St

**03.06.0005 Wässern der Beetflächen**
Wässern der Beetflächen (Stauden, Gräser, Bodendecker),
Wasser ist direkt über den örtlichen Wasserversorger zu beziehen und abzurechnen, die Kosten für das Wasser sind einzurechnen, je Arbeitsgang 20 Liter je m²,
1 Wässerungsgang hat ca. 95 m² Beetflächen.
Abrechnung je Wässerungsgang.
Menge: 3,000 St

*Hinweis: Hinweistext Entwicklungspflege*
Für die Ausführung der Pflegearbeiten als Entwicklungs- und Unterhaltungspflege gilt DIN 18919.
Die Leistungen beginnen nach der Abnahme und erstrecken sich über zwei Vegetationsperioden, die erforderlichen Teilleistungen sind ohne besondere Anordnung rechtzeitig auszuführen, die Ausführung jeder Teilleistung ist dem AG nach Abschluss anzuzeigen, die vorgesehenen Pflegeleistungen sind durchschnittliche Regelannahmen, der Preis der Einzelleistung errechnet sich aus dem Einheitspreis geteilt durch die Anzahl der Arbeitsgänge, Mehr- bzw. Minderleistungen werden zu dem vereinbarten Einheitspreis vergütet oder in Abzug gebracht.

**03.06.0006 Lockern der Heckenpflanzflächen**
Lockern der Heckenpflanzflächen, unerwünschten Aufwuchs abtrennen auf Pflanzflächen, abgestorbene Pflanzenteile abschneiden, Fläche von Unkraut, Steinen ab 5 cm Durchmesser und sonstigem Unrat säubern, Dauerunkräuter ausgraben. Anfallendes Material abräumen und umweltgerecht zur Wiederverwertung abfahren, einschl. Entsorgungskosten.
Bearbeitungstiefe der jeweiligen Pflanzenart anpassen.
1 Arbeitsgang hat ca. 10 m² Fläche.
Abrechnung je Arbeitsgang.
Menge: 6,000 St

**03.06.0007 Jäten der Beetflächen**
Jäten der Beetflächen, unerwünschten Aufwuchs abtrennen auf Pflanzflächen, abgestorbene Pflanzenteile abschneiden, Fläche von Unkraut, Steinen ab 5 cm Durchmesser und sonstigem Unrat säubern, Dauerunkräuter ausgraben. Anfallendes Material abräumen und umweltgerecht zur Wiederverwertung abfahren, einschl. Entsorgungskosten.
Bearbeitungstiefe der jeweiligen Pflanzenart anpassen.
1 Arbeitsgang hat ca. 95 m² Fläche.
Abrechnung je Arbeitsgang.
Menge: 6,000 St

**03.06.0008 Wässern der Gehölze, Hochstamm**
Wässern der Gehölze, Hochstamm, STU 20/25 cm,
Wasser ist direkt über den örtlichen Wasserversorger zu beziehen und abzurechnen, die Kosten für das Wasser sind einzurechnen, je Arbeitsgang 100 Liter je Baum,
1 Wässerungsgang hat 2 Bäume.
Abrechnung je Wässerungsgang.
Menge: 12,000 St

**03.06.0009 Wässern der Hecke**
Wässern der Hecke,
Wasser ist direkt über den örtlichen Wasserversorger zu beziehen und abzurechnen, die Kosten für das Wasser sind einzurechnen, je Arbeitsgang 30 Liter je lfd m Hecke,
1 Wässerungsgang hat ca. 15 lfd m Hecke.
Abrechnung je Wässerungsgang.
Menge: 12,000 St

**03.06.0010 Wässern der Beetflächen**
Wässern der Beetflächen (Stauden, Gräser, Bodendecker),
Wasser ist direkt über den örtlichen Wasserversorger zu beziehen und abzurechnen, die Kosten für das Wasser sind einzurechnen, je Arbeitsgang 20 Liter je m²,
1 Wässerungsgang hat ca. 95 m² Beetflächen.
Abrechnung je Wässerungsgang.
Menge: 12,000 St

**03.06.0011 Entwicklungspflege Hecke**
Entwicklungspflege für Hecken durch trapezförmiges Schneiden. Ein Pflegeschnitt jeweils im Früh-Sommer und am Ende der Vegetationsperiode nach Absprache mit dem AG. Schnittgut zur Wiederverwertung abfahren, einschließlich der Entsorgungskosten.
Art der Hecke: Rotbuche
Heckenhöhe: ca. 1,50-1,75 m
1 Pflegeschnitt hat ca. 15 lfd m Hecke.
Abrechnung je Pflegeschnitt.
Menge: 4,000 St

**03.06.0012 Düngen Baumstandort**
Düngung der Baumstandorte, einmal pro Jahr, mit flüssigem Spezialdünger, NPK-Dünger 6-5-11 mit Bor, Kupfer, Eisen und Mangan,
1 l pro Baum als 1-%ige Lösung (100 l Wasser),
1 Arbeitsgang hat 2 Bäume.
Abrechnung je Arbeitsgang.
Menge: 2,000 St

**03.06.0013 Düngen Heckenpflanzung**
Düngung der Heckenpflanzung, einmal pro Jahr, mit organisch-mineralischem Spezialdünger für Sträucher und Gehölze für städtische Grünflächen, NPK 6-2-5,
30 g pro lfd m Hecke, leicht einarbeiten,
1 Arbeitsgang hat ca. 15 lfd m Hecke.
Abrechnung je Arbeitsgang.
Menge: 2,000 St

**03.06.0014 Mähen der Rasenflächen, Kräuterrasen**
Rasenflächen Kräuterrasen auch in Teilflächen mähen
4 Schnitte bei Wuchshöhe 10-15 cm
Schnitthöhe 5 cm,
Zeitpunkt in Absprache mit AG
Mähgut von der Baustelle entfernen und einer
umweltgerecht Verwertung nach Wahl des AN zuführen,
incl. Entsorgungsgebühren
4 Schnitte à 220 m² pro Jahr
Menge: 880,000 m²

**03.06.0015 Mähen der Rasenflächen, Schotterrasen**
Rasenflächen Schotterrasen auch in Teilflächen mähen
2 Schnitte bei Wuchshöhe 10-15 cm
Schnitthöhe 5 cm,
Zeitpunkt in Absprache mit AG
Mähgut von der Baustelle entfernen und einer
umweltgerecht Verwertung nach Wahl des AN zuführen,
inkl. Entsorgungsgebühren
2 Schnitte à 50 m² pro Jahr
Menge: 200,000 m²

#### Untertitel 03.07 Anpassung Schachtabdeckungen

**03.07.0001 Schachtabdeckung aufnehmen und lagern**
Schachtabdeckung (Rahmen, Deckel, Schmutzfänger), lichte Weite Ø 605 mm, eines vorhandenen Schachtbauwerkes aufnehmen, von Beton-/Mörtelresten säubern und zum späteren Wiedereinbau im Baustellenbereich lagern.
Menge: 10,000 St

**03.07.0002 Schachtauflagering aufnehmen und abfahren**
Auflagering eines vorhandenen Schachtbauwerkes aufnehmen, laden und entsorgen.
Das Aufbruchmaterial ist entsprechend dem Kreislaufwirtschaftsgesetz zu verwerten bzw. zu beseitigen.
Menge: 5,000 St

**03.07.0003 Schachthals aufnehmen und lagern**
Schachthals DN 1000/625 x 600/850 eines vorhandenen Schachtbauwerkes aufnehmen, von Beton-/Mörtelresten säubern und zum späteren Wiedereinbau im Baustellenbereich lagern.
Menge: 2,000 St

**03.07.0004 Schachthals, gelagert, einbauen**
Vorh. auf der Baustelle gelagerten Schachthals DN 1000/625 x 600/850 wieder verschiebesicher auf vorh. Schachtbauwerk aufsetzen.
Menge: 2,000 St

**03.07.0005 FBS-Schachthals DN 1000/625, 60-85 cm, liefern, Zulage**
FBS-Schachthals SH-M 1000/625 x 600/850 Typ 2 nach
DIN EN 1917 und DIN V 4034-1 mit zentrisch versetztem Einstieg und
- Steigbügel Form A nach DIN 19555, Edelstahlkern und Kunststoffummantelung aus PE orange 4 St/m einbauen,
Steigmaß 25 cm, Abstand des obersten Steigbügels bis Oberkante Abdeckung maximal 65 cm,
- mit werkseitig fest in der Muffe integriertem Dicht- und Lastübertragungselement, liefern.

Als Zulage zum Einbauen eines vorh. Schachthalses.
Die Entsorgung eines nicht mehr benötigten vorh. Schachthalses ist einzurechnen.
Menge: 1,000 St

**03.07.0006 FBS-Auflagering, 60 -100 mm, liefern und setzen**
FBS-Auflagering AR-V 625 x 60/80/100 Typ 2 nach
DIN EN 1917 und DIN V 4034-1 in Mörtel gemäß Vorbemerkungen verschiebesicher setzen.
Die Fugen sind glatt zu verstreichen. Das vollflächige Verspachteln des Ringes wird nicht gestattet.
Auflageringe für vorh. Schachtbauwerke zur Anpassung der neuen Schachtabdeckungen an die neue Ausbauhöhe.
Menge: 12,000 St

**03.07.0007 Schachtabdeckung, gelagert, einbauen**
Vorh. auf der Baustelle gelagerte Schachtabdeckung, lichte Weite Ø 605 mm, wieder verschiebesicher auf vorh. Schachtbauwerk aufsetzen und an die endgültige Höhenlage der neuen Oberflächenbefestigung anpassen.

Fuge zwischen den Fertigteilen mit Mörtel nach DIN 19573, dicht füllen und Füllung glattstreichen.
Menge: 10,000 St

**03.07.0008 Schachtabdeckung Ø 605 mm liefern, Zulage**
ACO Schachtabdeckung Multitop
mit PEWEPREN Einlage, Klasse D 400, entsprechend
DIN EN 124, LW. 605, BH 125, mit Lüftungsöffnungen nach Herstellerangaben liefern.

Schachtabdeckung Multitop, Klasse D 400,
entsprechend DIN EN 124,
gemäß den Anforderungen der Gütesicherung nach´RAL-GZ 692,
mit einbau- und fahrtrichtungsunabhängiger rutschfester Oberfläche,
lichte Weite Ø 605 mm,
Bauhöhe 125 mm, ohne Scharnier,
BEGU-Rahmen, hochziehbar, rund,
mit integrierter Aufnahme für Einstieghilfe entsprechend DIN 19572,
mit 4 Taschen zum Einhängen eines Schmutzfängers nach DIN 1221,
mit formschlüssig gesicherter PEWEPREN-Einlage,
Nut für Einlage mechanisch bearbeitet,
Deckel aus Gusseisen mit Lüftungsöffnungen, Auflagefläche mechanisch bearbeitet, mit zwei wartungsfreien, schraublosen und verkehrssicheren Arretierungen aus hochverschleißfestem Kunststoff.

Zusätzlich ist ein verzinkter Schmutzfänger mit Kreuzstange, schwere Ausführung, nach DIN 1221 zu liefern und einzusetzen.

Als Zulage zum Einbauen einer vorh. Schachtabdeckung.
Die Entsorgung einer nicht mehr benötigten vorh. Schachtabdeckung ist einzurechnen.

Hersteller:
ACO Tiefbau Vertrieb GmbH
Am Ahlmannkai
24782 Büdelsdorf

oder gleicher Art

'....................................................................................................'
Produkt/Hersteller vom Bieter bei Angebotsabgabe einzutragen

Falls ein abweichendes Produkt angeboten wird, sind die Unterlagen einschl. aller zur Bewertung der Gleichwertigkeit erforderlichen Nachweise dem Angebot beizufügen.
Menge: 1,000 St

#### Untertitel 03.08 Erdarbeiten Versorger

**03.08.0001 Boden für Leitungsgraben ausheben und beseitigen**
Boden für Leitungsgraben zur Verlegung und Umlegung von Versorgungsleitungen ausheben und beseitigen.

Boden Materialklasse bis einschließlich BM-0* gemäß EBV,
ausheben und laden und entsprechend dem Kreislaufwirtschaftsgesetz verwerten bzw. beseitigen.

Baugrubentiefe von OK Straße bis Baugrubensohle:
bis 1,00 m
Grabenbreite:
0,30-0,50 m

Der Leitungsgraben wird gerechnet ab Unterkante Straßenoberbau (siehe Regelquerschnitte).

Aufgrund der bereits vorhandenen Versorgungsleitungen kann der Leitungsgraben teilweise nur mit Hand ausgehoben werden.
Handschachtungen sind einzukalkulieren und werden nicht gesondert vergütet.
Menge: 10,000 m³

**03.08.0002 Steinfreien Sand liefern und einbauen**
Steinfreien Sand, Größtkorn 2 mm, zur Ummantelung der Leitungen liefern und lagenweise in Leitungsgraben einbauen und verdichten.
Die Bettungsschicht und die Verfüllung der Leitungszone sind in 2 separaten Arbeitsgängen herzustellen und zu verdichten.

Hinweis:
Vor dem Einbau sind die Eignungsprüfungen des einzubauenden Materials zu übergeben.
Menge: 6,000 m³

**03.08.0003 Füllboden liefern und einbauen**
Nichtbindigen Füllboden, Baustoffgemisch RCL I güteüberwacht, mit verdichtungsfähiger Kornabstufung, Größtkorn 32 mm, für Leitungsgrabenverfüllung oberhalb der Leitungszone liefern und lagenweise einbauen und verdichten.

Hinweis:
Vor dem Einbau sind die Eignungsprüfungen des einzubauenden Materials zu übergeben.
Menge: 4,000 m³

**03.08.0004 Erdkabel umlegen**
Vorhandenes freigelegtes Erdkabel vorsichtig aufnehmen und in neu hergestellten und parallel verlaufenden Kabelgraben umlegen.
Beschädigungen vermeiden, bei Mehrlängen des Kabels sind diese vorsichtig in Schlaufen zu verlegen.
Menge: 20,000 m

**03.08.0005 Erdkabel liefern, verlegen, anschließen**
Erdkabel NYY-J 5x2,5 mm² RE, Cu-Zahl 120, nach DIN VDE 0276-603, liefern und in Kabelgraben verlegen, einschließlich Durchführung sämtlicher Anschlussarbeiten.
Die elektrischen Anschlussarbeiten haben durch eine Elektrofachkraft zu erfolgen.
Menge: 50,000 m

**03.08.0006 Trassenwarnband liefern und verlegen**
Trassenwarnband mit der Aufschrift "Achtung Versorgungsleitung" liefern und im Leitungsgraben oberhalb der Leitungen auf der verdichteten Sandverfüllung verlegen.
Menge: 70,000 m

**03.08.0007 Lichtmast liefern und aufstellen**
Lichtmast aus Aluminium, zertifiziert nach EN 40. Zylindrisch, abgesetzt, unterer Durchmesser 135 mm, mit Erdstück 800 mm. Mastzopfdurchmesser 76 mm. Höhe über Flur 5000 mm. Tür mit Vierkant-Verschluss aus Edelstahl und Gerätesteg mit Schutzleiteranschluss und zwei Schiebemuttern M6 zur Aufnahme eines Anschlusskastens. Oberfläche vorbehandelt, pulverbeschichtet und mit einer Einbrennlackierung, Farbe Grafit versehen, liefern und nach Herstellerangaben einbetonieren. Einschließlich der Erstellung eines Köcher-Beton-Fundaments von ca. 60 cm x 60 cm x 70 cm
mit KG Rohr DN 300.
Einschl. aller Boden-, Fundament- und Verfüllarbeiten.

Produkt: BEGA Lichtmast 70903

Hersteller:
BEGA Gantenbrink-Leuchten KG
Hennenbusch 1
58708 Menden

oder gleicher Art

'....................................................................................................'
Produkt/Hersteller vom Bieter bei Angebotsabgabe einzutragen

Falls ein abweichendes Produkt angeboten wird, sind die Unterlagen einschl. aller zur Bewertung der Gleichwertigkeit erforderlichen Nachweise dem Angebot beizufügen.
Menge: 1,000 St

**03.08.0008 Aufsatzleuchte in 2-fach-Anordnung liefern und anbringen**
Aufsatzleuchte in 2-fach-Anordnung, symmetrische Lichtstärkeverteilung, Lichtlenkung durch alterungsbeständiges, polymerfreies optisches System, LED 18,5 W Leuchten-Anschlussleistung, Leuchten-Lichtstrom 1971 lm, Farbtemperatur 3000 K, Farbwiedergabeindex (CRI) > 80 je Leuchtenkörper, mit austauschbaren LED-Modulen mit Übertemperaturschutz und einer Lebenserwartung von mindestens 50.000 Betriebsstunden, 20-jährige Nachliefergarantie auf LED-Module und Verschleißteile, mit LED-Netzteil, DALI-steuerbar, 220-240 V, 0/50-60 Hz. Schutzart IP 65, Schutzklasse II, Leuchte aus Aluminiumguss, Aluminium und Edelstahl, Farbe Grafit, Sicherheitsglas mit optischer Struktur, Reflektor aus eloxiertem Reinstaluminium, Anstellwinkel einstellbar auf 0- oder 15 Grad, mit fest angeschlossener Anschlussleitung ÖLFLEX 4 x 1 qmm, Länge 5 m, Mastzopfdurchmesser 76 mm, Einstecktiefe 50 mm, für Lichtpunkthöhen von 5000 mm. Abmessungen: 300 x 100 x 720 mm.

Produkt: Aufsatzleuchte 99403K3

Hersteller:
BEGA Gantenbrink-Leuchten KG
Hennenbusch 1
58708 Menden

oder gleicher Art

'....................................................................................................'
Produkt/Hersteller vom Bieter bei Angebotsabgabe einzutragen

Falls ein abweichendes Produkt angeboten wird, sind die Unterlagen einschl. aller zur Bewertung der Gleichwertigkeit erforderlichen Nachweise dem Angebot beizufügen.
Menge: 1,000 St
